# Alçapão de aço, Revo 13 GKFI, sistema W250 "KNAUF", de 300x300 mm, para parede de placas de gesso laminado

- Propriedade do ficheiro: CYPE INGENIEROS, S.A.
- Formato: FIEBDC-3/2002
- Moeda: EUR
- Custos indirectos: 3.00 %
- IVA: 23.00 %

## F Fachadas, divisões e protecções

### FB Paredes divisórias de placas

#### FBY De placas de gesso laminado

**FBY021** Ud Alçapão de aço, Revo 13 GKFI, sistema W250 "KNAUF", de 300x300 mm, para parede de placas de gesso laminado.
Alçapão de aço, Revo 13 GKFI, sistema W250 "KNAUF", de 300x300 mm, formado por aro, porta, fechadura e braço de segurança, para parede de placas de gesso laminado. Inclusive acessórios de montagem.
Inclui: Marcação e corte da placa de gesso laminado. Colocação do alçapão.
Critério de medição de projecto: Número de unidades previstas, segundo documentação gráfica de Projecto.
Critério de medição de obra: Medir-se-á o número de unidades realmente colocadas segundo especificações de Projecto.

| Código | Un | Descrição | Rendimento | Preço | Importância |
|---|---|---|---|---|---|
| mt12ppk060h | Ud | Alçapão de aço, Revo 13 GKFI, sistema W250 "KNAUF", de 300x300 mm, formado por aro, porta, fechadura e braço de segurança. (material) | 1.000 | 34.46 | 34.46 |
| op00fre010 |  | Fresadora. | 0.100 | 0.00 | 0.00 |
| op00ato010 |  | Aparafusadora. | 0.100 | 0.00 | 0.00 |
| op00tal010 |  | Berbequim. | 0.100 | 0.00 | 0.00 |
| mo053 | h | Oficial de 1ª montador de pré-fabricados interiores. (mão de obra) | 0.121 | 17.77 | 2.15 |
| mo100 | h | Ajudante de montador de pré-fabricados interiores. (mão de obra) | 0.121 | 16.81 | 2.03 |
| % | % | Custos directos complementares | 2 % | 38.64 | 0.77 |
|  |  | Custos directos |  |  | 39.41 |
