# Caixilharia de alumínio

- Propriedade do ficheiro: CYPE INGENIEROS, S.A.
- Formato: FIEBDC-3/2002
- Moeda: EUR
- Custos indirectos: 3.00 %
- IVA: 23.00 %

## F Fachadas

### FC Caixilharia exterior

#### FCY Sistemas de alumínio

**FCY010** Ud Caixilharia de alumínio, anodizado natural, para janela com dobradiças de abrir de abertura para o interior "CORTIZO", de 120x120 cm, sistema 2000 Canal Europeo, "CORTIZO", formada por duas folhas, e com pré-aro. Caixa de estore incorporada (monobloco), estore de lâminas de PVC, com accionamento manual com fita e recolhedor.
Fornecimento e montagem de caixilharia de alumínio, anodizado natural, com uma espessura mínima de 15 microns, para janela com dobradiças de abrir de abertura para o interior "CORTIZO", de 120x120 cm, sistema 2000 Canal Europeo, "CORTIZO", formada por duas folhas, e com pré-aro. Espessura e qualidade do processo de anodização garantido pelo selo EWAA-EURAS. Composta por perfis extrudidos formando aros e folhas. Acessórios, ferragens de pendurar e de abertura homologadas, juntas de envidraçado de EPDM de alta qualidade, parafusos de aço inoxidável, elementos de estanquidade, acessórios e ferramentas homologadas. Caixa de estore incorporada (monobloco), estore enrolável de lâminas de PVC, com accionamento manual com fita e recolhedor, equipado com todos os seus acessórios. Inclusive p/p de ganchos de fixação, isolamento perimetral de juntas por meio de um cordão de silicone neutro e ajuste final em obra. Elaborada em oficina, com classificação à permeabilidade ao ar classe 4, segundo EN 12207, classificação à estanquidade à água classe 9A, segundo EN 12208 e classificação à resistência à carga do vento classe C5, segundo EN 12210. Totalmente montada e testada.
Inclui: Colocação da caixilharia. Ajuste final das folhas. Vedação de juntas perimetrais.
Critério de medição de projecto: Número de unidades previstas, segundo documentação gráfica de Projecto.
Critério de medição de obra: Medir-se-á o número de unidades realmente executadas segundo especificações de Projecto.

| Código | Un | Descrição | Rendimento | Preço | Importância |
|---|---|---|---|---|---|
| mt25pfz040l | m | Pré-aro de perfil de alumínio em bruto, sistema 2000, "CORTIZO". (material) | 4.800 | 1.88 | 9.02 |
| mt25pfz010waas | m | Perfil de alumínio anodizado natural, para formação de aro de janela, sistema 2000 Canal Europeo, "CORTIZO", inclusive junta central de estanquidade, com o selo EWAA-EURAS, que garante a espessura e a qualidade do processo de anodização. (material) | 4.800 | 3.34 | 16.03 |
| mt25pfz015las | m | Perfil de alumínio anodizado natural, para formação de folha de janela, sistema 2000, "CORTIZO", inclusive juntas de estanquidade da folha e junta exterior do envidraçado, com o selo EWAA-EURAS, que garante a espessura e a qualidade do processo de anodização. (material) | 6.940 | 4.50 | 31.23 |
| mt25pfz020las | m | Perfil de alumínio anodizado natural, para formação de bite, sistema 2000, "CORTIZO", inclusive junta cunha de envidraçado e parte proporcional de grampos, com o selo EWAA-EURAS, que garante a espessura e a qualidade do processo de anodização. (material) | 6.210 | 1.59 | 9.87 |
| mt25pfz025las | m | Perfil de alumínio anodizado natural, para formação de inversora, sistema 2000, "CORTIZO", inclusive junta central de estanquidade, com o selo EWAA-EURAS, que garante a espessura e a qualidade do processo de anodização. (material) | 1.060 | 3.91 | 4.14 |
| mt15sja100 | Ud | Cartucho de pasta de silicone neutro. (material) | 0.168 | 3.13 | 0.53 |
| mt25pfx200eb | Ud | Kit composto por esquadros, tampas de condensação e saída de água, e ferragens de janela de abrir de abertura para o interior de duas folhas. (material) | 1.000 | 18.75 | 18.75 |
| mt25pco015aa | m² | Estore de lâminas enroláveis de PVC, accionamento manual através de fita e recolhedor, em caixilharia de alumínio, inclusive caixa de estore incorporada (monoblock). Segundo EN 13659. (material) | 1.584 | 20.63 | 32.68 |
| mt25pfz170u | m | Guia de estore de alumínio anodizado natural, "CORTIZO" com o selo EWAA-EURAS, que garante a espessura e a qualidade do processo de anodização. (material) | 2.400 | 9.15 | 21.96 |
| op00ato010 |  | Aparafusadora. | 1.000 | 0.00 | 0.00 |
| mo017 | h | Oficial de 1ª serralheiro. (mão de obra) | 4.324 | 17.12 | 74.03 |
| mo057 | h | Ajudante de serralheiro. (mão de obra) | 4.364 | 16.51 | 72.05 |
| % | % | Custos directos complementares | 2 % | 290.29 | 5.81 |
|  |  | Custos directos |  |  | 296.10 |
