# Gelosia em fachada, de alvenaria de blocos decorativos face à vista

- Propriedade do ficheiro: CYPE INGENIEROS, S.A.
- Formato: FIEBDC-3/2002
- Moeda: EUR
- Custos indirectos: 3.00 %
- IVA: 23.00 %

## F Fachadas, divisões e protecções

### FD Protecções e gradeamentos

#### FDZ Gelosias

**FDZ020** m² Gelosia em fachada, de alvenaria de blocos decorativos face à vista.
Gelosia em fachada, de alvenaria de blocos pré-fabricados de betão de gelosia decorativa, cor branca, de 20x20x8 cm, assentes com argamassa de cimento e cal, confeccionada em obra, dosificação 1:1:7.
Inclui: Marcação. Colocação e aprumo de prumos de referência. Colocação de fios entre prumos. Colocação de fios de prumo fixos nas arestas. Colocação das peças. Correcção de falhas das juntas e limpeza do paramento.
Critério de medição de projecto: Superfície medida segundo documentação gráfica de Projecto, descontando as aberturas de superfície maior de 3 m².
Critério de medição de obra: Medir-se-á a superfície realmente executada segundo especificações de Projecto, descontando as aberturas de superfície maior de 3 m².

| Código | Un | Descrição | Rendimento | Preço | Importância |
|---|---|---|---|---|---|
| mt08aaa010a | m³ | Água. (material) | 0.006 | 1.50 | 0.01 |
| mt01arg005a | t | Areia de pedreira, para argamassa preparada em obra. (material) | 0.012 | 18.00 | 0.22 |
| mt08cem041k | kg | Cimento branco em sacos. (material) | 2.000 | 0.15 | 0.30 |
| mt08cal011a | kg | Cal aérea hidratada, tipo CL 90-S, segundo NP EN 459-1, em sacos. (material) | 2.000 | 0.44 | 0.88 |
| mt20ceh020b | Ud | Bloco pré-fabricado de betão de gelosia decorativa, cor branca, de 20x20x8 cm. (material) | 23.000 | 1.12 | 25.76 |
| mq06hor010 | h | Betoneira eléctrica com uma capacidade de amassadura de 160 l. (equipamento) | 0.008 | 3.45 | 0.03 |
| mo020 | h | Oficial de 1ª construção. (mão de obra) | 0.605 | 24.63 | 14.90 |
| mo113 | h | Operário não qualificado construção. (mão de obra) | 0.683 | 23.29 | 15.91 |
| % | % | Custos directos complementares | 2 % | 58.01 | 1.16 |
|  |  | Custos directos |  |  | 59.17 |
