# Pano de parede divisória interior, de alvenaria de bloco de betão para revestir

- Propriedade do ficheiro: CYPE INGENIEROS, S.A.
- Formato: FIEBDC-3/2002
- Moeda: EUR
- Custos indirectos: 3.00 %
- IVA: 23.00 %

## F Fachadas, divisões e protecções

### FF Alvenaria não estrutural

#### FFQ Pano para revestir em parede divisória

**FFQ020** m² Pano de parede divisória interior, de alvenaria de bloco de betão para revestir.
Pano de parede divisória interior, de 10 cm de espessura, de alvenaria de bloco vazado de betão, 50x20x10 cm, para revestir, com juntas horizontais e verticais de 10 mm de espessura, junta refundada, assente com argamassa de cimento confeccionada em obra, com 250 kg/m³ de cimento, cor cinzento, dosificação 1:6, fornecida em sacos.
Inclui: Marcação na laje das paredes a realizar. Marcação nos pilares dos níveis de referência geral de piso e de nível de pavimento. Colocação e aprumo de prumos de referência. Colocação de fios entre prumos. Preparação da argamassa. Colocação das peças por fiadas a nível. Realização de todos os trabalhos necessários para a execução dos vãos. Encontros da alvenaria com fachadas, pilares e paredes interiores. Encontro da alvenaria com a laje superior. Limpeza do paramento.
Critério de medição de projecto: Superfície medida segundo documentação gráfica de Projecto, sem duplicar esquinas nem encontros, descontando as aberturas de superfície maior de 3 m². Nas aberturas que não se deduzam, estão incluídos os trabalhos de realizar a superfície interior da abertura.
Critério de medição de obra: Medir-se-á a superfície realmente executada segundo especificações de Projecto, sem duplicar esquinas nem encontros, descontando as aberturas de superfície maior de 3 m². Nas aberturas que não se deduzam, estão incluídos os trabalhos de realizar a superfície interior da abertura.

| Código | Un | Descrição | Rendimento | Preço | Importância |
|---|---|---|---|---|---|
| mt02bhg050ehe | Ud | Bloco vazado de betão, 50x20x10 cm, para revestir; com o preço incrementado em 20% relativamente a peças especiais. Segundo NP EN 771-3. (material) | 10.000 | 0.57 | 5.70 |
| mt08aaa010a | m³ | Água. (material) | 0.004 | 1.50 | 0.01 |
| mt01arg005a | t | Areia de pedreira, para argamassa preparada em obra. (material) | 0.010 | 18.00 | 0.18 |
| mt08cem011a | kg | Cimento Portland CEM II/B-L 32,5 R, cor cinzento, em sacos, segundo NP EN 197-1. (material) | 1.512 | 0.10 | 0.15 |
| mq06hor010 | h | Betoneira eléctrica com uma capacidade de amassadura de 160 l. (equipamento) | 0.005 | 3.45 | 0.02 |
| op00amo010 |  | Rebarbadora. | 1.000 | 0.00 | 0.00 |
| mo021 | h | Oficial de 1ª construção em trabalhos auxiliares de pedreiro. (mão de obra) | 0.328 | 22.68 | 7.44 |
| mo114 | h | Operário não qualificado construção em trabalhos auxiliares de pedreiro. (mão de obra) | 0.234 | 21.45 | 5.02 |
| % | % | Custos directos complementares | 2 % | 18.52 | 0.37 |
|  |  | Custos directos |  |  | 18.89 |
