# Envidraçado fixo

- Propriedade do ficheiro: CYPE INGENIEROS, S.A.
- Formato: FIEBDC-3/2002
- Moeda: EUR
- Custos indirectos: 3.00 %
- IVA: 23.00 %

## F Fachadas, divisões e protecções

### FU Envidraçados

#### FUF Envidraçados fixos

**FUF010** Ud Envidraçado fixo, de 5 m de largura e 2,5 m de altura total, formado por: perfis de alumínio lacado cor branca e vidro laminado de segurança, 4+4 mm, incolor, classificação de prestações 2B2, segundo EN 12600.
Envidraçado fixo, de 5 m de largura e 2,5 m de altura total, formado por: perfis de alumínio lacado cor branca e vidro laminado de segurança, 4+4 mm, incolor, classificação de prestações 2B2, segundo EN 12600. Incluindo p/p de remates, vedação de juntas e encontros com outros tipos de paramentos. Totalmente terminado.
Inclui: Marcação dos pontos de fixação. Aprumo, nivelamento e fixação dos perfis que formam a estrutura. Colocação e fixação das folhas de vidro. Tratamento de juntas. Remate do perímetro do elemento, pelas duas faces.
Critério de medição de projecto: Número de unidades previstas, segundo documentação gráfica de Projecto.
Critério de medição de obra: Medir-se-á o número de unidades realmente executadas segundo especificações de Projecto.

| Código | Un | Descrição | Rendimento | Preço | Importância |
|---|---|---|---|---|---|
| mt21csy030a | m | Perfil composto de alumínio, lacado cor branca. (material) | 5.250 | 20.17 | 105.89 |
| mt21csy030g | m | Perfil superior de alumínio, lacado cor branca. (material) | 5.250 | 10.35 | 54.34 |
| mt21csy030m | m | Perfil de remate lateral de alumínio, lacado cor branca. (material) | 4.375 | 3.33 | 14.57 |
| mt21ves010na | m² | Vidro laminado de segurança, composto por dois vidros de 4 mm de espessura unidos com um filme incolor de polivinil butiral, de 0,38 mm de espessura, classificação de prestações 2B2, segundo EN 12600. Segundo NP EN ISO 12543-2 e EN 14449 (material) | 13.125 | 31.61 | 414.88 |
| mt21csy035c | m | Junta de envidraçado de 4 mm de espessura, para envidraçado fixo. (material) | 20.000 | 0.80 | 16.00 |
| mt21csy036a | Ud | Junta de união entre folhas de vidro, de policarbonato, para envidraçado fixo. (material) | 4.375 | 14.15 | 61.91 |
| op00ato010 |  | Aparafusadora. | 1.000 | 0.00 | 0.00 |
| mo011 | h | Oficial de 1ª montador. (mão de obra) | 2.562 | 19.03 | 48.75 |
| mo080 | h | Ajudante de montador. (mão de obra) | 2.562 | 17.97 | 46.04 |
| % | % | Custos directos complementares | 2 % | 762.38 | 15.25 |
|  |  | Custos directos |  |  | 777.63 |
