# Gárgula cerâmica

- Propriedade do ficheiro: CYPE INGENIEROS, S.A.
- Formato: FIEBDC-3/2002
- Moeda: EUR
- Custos indirectos: 3.00 %
- IVA: 23.00 %

## H Remates e trabalhos auxiliares

### HR Remates de fachada

#### HRC De peças cerâmicas

**HRC020** Ud Gárgula cerâmica.
Gárgula de cerâmica vitrificada, de 100x300x100 mm; colocação com cimento cola flexível e de grande aderência, C2 S2; e vedação e impermeabilização da junta perimetral com massa de poliuretano, aplicação prévia de primário.
Inclui: Implantação da peça. Colocação, aprumo, nivelamento e alinhamento. Vedação de juntas e limpeza.
Critério de medição de projecto: Número de unidades previstas, segundo documentação gráfica de Projecto.
Critério de medição de obra: Medir-se-á o número de unidades realmente executadas segundo especificações de Projecto.

| Código | Un | Descrição | Rendimento | Preço | Importância |
|---|---|---|---|---|---|
| mt20wwa040 | kg | Cimento cola flexível e de grande aderência, C2 S2, segundo NP EN 12004. (material) | 0.300 | 0.50 | 0.15 |
| mt20gce010a | Ud | Gárgula de cerâmica vitrificada, de 100x300x100 mm. (material) | 1.000 | 8.67 | 8.67 |
| mt20wwa035 | Ud | Cartucho de 250 cm³ de primário para massas. (material) | 0.016 | 5.35 | 0.09 |
| mt20wwa030 | Ud | Cartucho de 310 cm³ de massa de poliuretano impermeável. (material) | 0.032 | 7.32 | 0.23 |
| op00amo010 |  | Rebarbadora. | 1.000 | 0.00 | 0.00 |
| mo020 | h | Oficial de 1ª construção. (mão de obra) | 0.116 | 24.63 | 2.86 |
| mo113 | h | Operário não qualificado construção. (mão de obra) | 0.116 | 23.29 | 2.70 |
| % | % | Custos directos complementares | 2 % | 14.70 | 0.29 |
|  |  | Custos directos |  |  | 14.99 |
