# Corrimão cerâmico

- Propriedade do ficheiro: CYPE INGENIEROS, S.A.
- Formato: FIEBDC-3/2002
- Moeda: EUR
- Custos indirectos: 3.00 %
- IVA: 23.00 %

## H Remates e trabalhos auxiliares

### HR Remates de fachada

#### HRC De peças cerâmicas

**HRC050** m Corrimão cerâmico.
Corrimão de grés esmaltado extrudido, de 24,5x15x3,8 cm, e 12 cm de dimensão interior; assente com argamassa de cimento, confeccionada em obra, com aditivo hidrófugo, dosificação 1:6; e enchimento de juntas entre peças e, se for o caso, das uniões com os muros com argamassa de juntas cimentosa com absorção de água reduzida, CG2, para juntas entre 3 e 15 mm.
Inclui: Preparação da superfície de apoio. Marcação da disposição das peças. Corte das peças. Colocação com argamassa das peças. Enchimento de juntas e limpeza. Enchimento de juntas e limpeza.
Critério de medição de projecto: Comprimento medido entre eixos, segundo documentação gráfica de Projecto.
Critério de medição de obra: Medir-se-á, a eixos, o comprimento realmente executado segundo especificações de Projecto.

| Código | Un | Descrição | Rendimento | Preço | Importância |
|---|---|---|---|---|---|
| mt08aaa010a | m³ | Água. (material) | 0.006 | 1.50 | 0.01 |
| mt01arg005a | t | Areia de pedreira, para argamassa preparada em obra. (material) | 0.013 | 18.00 | 0.23 |
| mt08cem011a | kg | Cimento Portland CEM II/B-L 32,5 R, cor cinzento, em sacos, segundo NP EN 197-1. (material) | 2.000 | 0.10 | 0.20 |
| mt20pcg010a | m | Corrimão de grés esmaltado extrudido, de 24,5x15x3,8 cm, e 12 cm de dimensão interior. (material) | 1.000 | 9.79 | 9.79 |
| mt09mcr070a | kg | Argamassa de juntas cimentosa com resistência elevada à abrasão e absorção de água reduzida, CG2, para junta aberta entre 3 e 15 mm, segundo EN 13888. (material) | 0.030 | 0.99 | 0.03 |
| mq06hor010 | h | Betoneira eléctrica com uma capacidade de amassadura de 160 l. (equipamento) | 0.006 | 3.45 | 0.02 |
| mo020 | h | Oficial de 1ª construção. (mão de obra) | 0.339 | 24.63 | 8.35 |
| mo113 | h | Operário não qualificado construção. (mão de obra) | 0.413 | 23.29 | 9.62 |
| % | % | Custos directos complementares | 2 % | 28.25 | 0.57 |
|  |  | Custos directos |  |  | 28.82 |
