# Controlo centralizado

- Propriedade do ficheiro: CYPE INGENIEROS, S.A.
- Formato: FIEBDC-3/2002
- Moeda: EUR
- Custos indirectos: 3.00 %
- IVA: 23.00 %

## I Instalações

### IB Sistemas de climatização

#### IBY Sistema VRV (Daikin)

**IBY500** Ud Controlo centralizado.
Sistema de controlo centralizado "DAIKIN", para sistema VRV (Volume de Refrigerante Variável) com unidades ligadas através de bus de controlo DIII-net, com um máximo de 16 unidades interiores, formado por controlador de sistema centralizado, para gestão de até 32 unidades interiores e até 10 módulos de unidades exteriores, modelo iTABController DCC601A51.
Critérios considerados na determinação do preço da unidade de obra: O preço não inclui a canalização nem a cablagem eléctrica de alimentação.
Inclui: Marcação. Colocação e fixação. Colocação e fixação dos acessórios. Ligação.
Critério de medição de projecto: Número de unidades previstas, segundo documentação gráfica de Projecto.
Critério de medição de obra: Medir-se-á o número de unidades realmente executadas segundo especificações de Projecto.

| Código | Un | Descrição | Rendimento | Preço | Importância |
|---|---|---|---|---|---|
| mt42dai700a | Ud | Controlador de sistema centralizado, para gestão de até 32 unidades interiores e até 10 módulos de unidades exteriores, modelo iTABController DCC601A51 "DAIKIN", com controlo da activação e desactivação, temperatura ambiente, direcção do fluxo de ar, velocidade do ventilador, sinal e código de avarias, programação semanal, paragem de emergência, restrição de temperatura por unidade e modo de funcionamento. (material) | 1.000 | 2171.00 | 2171.00 |
| mo005 | h | Oficial de 1ª instalador de ar condicionado. (mão de obra) | 1.073 | 25.32 | 27.17 |
| mo104 | h | Ajudante de instalador de ar condicionado. (mão de obra) | 1.073 | 23.99 | 25.74 |
| % | % | Custos directos complementares | 2 % | 2223.91 | 44.48 |
|  |  | Custos directos |  |  | 2268.39 |
