# Termoacumulador a gás, convencional

- Propriedade do ficheiro: CYPE INGENIEROS, S.A.
- Formato: FIEBDC-3/2002
- Moeda: EUR
- Custos indirectos: 3.00 %
- IVA: 23.00 %

## I Instalações

### IC Aquecimento, arrefecimento, climatização e A.Q.S.

#### ICA Água quente

**ICA040** Ud Termoacumulador a gás, convencional.
Termoacumulador a gás natural para o serviço de A.Q.S., de solo, capacidade 580 l, câmara de combustão estanque, potência 31 kW, eficiência energética classe C, perfil de consumo XXL, com conduta e extractor de fumos. Inclusive suporte e ancoragens de fixação a paramento vertical, válvulas de corte de esfera, válvula de segurança e tubos de ligação flexíveis, tanto na entrada de água como na saída. Totalmente montado, ligado e testado.
Inclui: Marcação do aparelho. Fixação em paramento com elementos de ancoragem. Colocação do aparelho e acessórios. Ligação com as redes de abastecimento de água, eléctrica e de terra. Colocação da conduta de evacuação dos produtos da combustão e os acessórios de ventilação. Colocação em funcionamento.
Critério de medição de projecto: Número de unidades previstas, segundo documentação gráfica de Projecto.
Critério de medição de obra: Medir-se-á o número de unidades realmente executadas segundo especificações de Projecto.

| Código | Un | Descrição | Rendimento | Preço | Importância |
|---|---|---|---|---|---|
| mt38agd020ee | Ud | Termoacumulador a gás natural para o serviço de A.Q.S., de solo, capacidade 580 l, câmara de combustão estanque, potência 31 kW, eficiência energética classe C, perfil de consumo XXL, com conduta e extractor de fumos. (material) | 1.000 | 6324.40 | 6324.40 |
| mt37sve010f | Ud | Válvula de esfera de latão niquelado para enroscar de 1 1/2". (material) | 2.000 | 27.73 | 55.46 |
| mt37svs010c | Ud | Válvula de segurança, de latão, com rosca de 1/2" de diâmetro, regulada a 6 bar de pressão. (material) | 1.000 | 4.42 | 4.42 |
| mt38www011 | Ud | Material auxiliar para instalações de A.Q.S. (material) | 1.000 | 1.45 | 1.45 |
| mo004 | h | Oficial de 1ª instalador de aquecimento. (mão de obra) | 4.938 | 23.31 | 115.10 |
| mo103 | h | Ajudante de instalador de aquecimento. (mão de obra) | 4.938 | 22.09 | 109.08 |
| % | % | Custos directos complementares | 2 % | 6609.91 | 132.20 |
|  |  | Custos directos |  |  | 6742.11 |
