# Radiador para aquecimento a baixa temperatura

- Propriedade do ficheiro: CYPE INGENIEROS, S.A.
- Formato: FIEBDC-3/2002
- Moeda: EUR
- Custos indirectos: 3.00 %
- IVA: 23.00 %

## I Instalações

### IC Aquecimento, arrefecimento, climatização e A.Q.S.

#### ICE Emissores a água para aquecimento e arrefecimento

**ICE042** Ud Radiador para aquecimento a baixa temperatura.
Radiador para aquecimento a baixa temperatura, com permutador de calor de tubo de cobre e asas de alumínio, carcaça independente do permutador, ventiladores com motor Brushless, de velocidade variável, para impulsão de ar e painel de controlo com 4 modos de funcionamento, potência calorífica 767,2 W para salto térmico de 30°C, potência calorífica 1074,4 W para salto térmico de 40°C, potência calorífica 1402,3 W para salto térmico de 50°C, pressão sonora 30,2 dBA, dimensões 635x654x119 mm, peso 9,3 kg, cor branca RAL 9010. Inclusive válvula de seccionamento termostática, suportes e todos os acessórios necessários para o seu correcto funcionamento. Totalmente montado, ligado e testado.
Inclui: Marcação através de molde. Fixação em paramento com elementos de ancoragem. Localização e fixação das unidades. Montagem de acessórios. Ligação com a rede de abastecimento de água.
Critério de medição de projecto: Número de unidades previstas, segundo documentação gráfica de Projecto.
Critério de medição de obra: Medir-se-á o número de unidades realmente executadas segundo especificações de Projecto.

| Código | Un | Descrição | Rendimento | Preço | Importância |
|---|---|---|---|---|---|
| mt38fer055b | Ud | Radiador para aquecimento a baixa temperatura, com permutador de calor de tubo de cobre e asas de alumínio, carcaça independente do permutador, ventiladores com motor Brushless, de velocidade variável, para impulsão de ar e painel de controlo com 4 modos de funcionamento, potência calorífica 767,2 W para salto térmico de 30°C, potência calorífica 1074,4 W para salto térmico de 40°C, potência calorífica 1402,3 W para salto térmico de 50°C, pressão sonora 30,2 dBA, dimensões 635x654x119 mm, peso 9,3 kg, cor branca RAL 9010. (material) | 1.000 | 520.65 | 520.65 |
| mt38fer058 | Ud | Suporte de aço para radiador, para colocação mural com parafusos. (material) | 2.000 | 1.60 | 3.20 |
| mt38fer087 | Ud | Kit para ligação de radiador à tubagem de distribuição, composto por válvula de seccionamento termostática e outros acessórios necessários. (material) | 1.000 | 26.20 | 26.20 |
| mo004 | h | Oficial de 1ª instalador de aquecimento. (mão de obra) | 0.327 | 23.31 | 7.62 |
| mo103 | h | Ajudante de instalador de aquecimento. (mão de obra) | 0.327 | 22.09 | 7.22 |
| % | % | Custos directos complementares | 2 % | 564.89 | 11.30 |
|  |  | Custos directos |  |  | 576.19 |
