# Pré-instalação de contador de gás

- Propriedade do ficheiro: CYPE INGENIEROS, S.A.
- Formato: FIEBDC-3/2002
- Moeda: EUR
- Custos indirectos: 3.00 %
- IVA: 23.00 %

## I Instalações

### IG Gases combustíveis

#### IGC Contadores

**IGC020** Ud Pré-instalação de contador de gás.
Pré-instalação de contador de gás, colocado em nicho, composta de: válvula e redutor tipo B6N VSI para um caudal máximo de 6 m³/h, 0,1 a 4 bar de pressão de entrada e 20 mbar de pressão de saída, para instalação de habitação ou local de utilização colectiva ou comercial. Inclusive aro e porta, curvas, tampão e elementos de fixação.
Critérios considerados na determinação do preço da unidade de obra: O preço não inclui os contadores nem os trabalhos auxiliares de pedreiro para instalações.
Inclui: Marcação. Montagem, ligação e verificação do seu correcto funcionamento. Colocação e fixação de aro e porta.
Critério de medição de projecto: Número de unidades previstas, segundo documentação gráfica de Projecto.
Critério de medição de obra: Medir-se-á o número de unidades realmente executadas segundo especificações de Projecto.

| Código | Un | Descrição | Rendimento | Preço | Importância |
|---|---|---|---|---|---|
| mt37sve010c | Ud | Válvula de esfera de latão niquelado para enroscar de 3/4". (material) | 1.000 | 7.30 | 7.30 |
| mt37tcb010d | Ud | Curva 90° de cobre rígido, 20/22 mm. (material) | 2.000 | 2.07 | 4.14 |
| mt43cgp040b | Ud | Tampão de latão de 3/4". (material) | 1.000 | 1.34 | 1.34 |
| mt43cgp020aa | Ud | Redutor tipo B6N VSI para um caudal máximo de 6 m³/h, 0,1 a 4 bar de pressão de entrada e 20 mbar de pressão de saída. (material) | 1.000 | 44.05 | 44.05 |
| mt43cgp060d | Ud | Aro e porta de chapa electrozincada de 400x500 mm. (material) | 1.000 | 23.96 | 23.96 |
| mt43www010 | Ud | Material auxiliar para instalações de gás. (material) | 1.000 | 1.40 | 1.40 |
| mo010 | h | Oficial de 1ª instalador de gás. (mão de obra) | 2.147 | 23.31 | 50.05 |
| mo109 | h | Ajudante de instalador de gás. (mão de obra) | 1.073 | 22.09 | 23.70 |
| % | % | Custos directos complementares | 2 % | 155.94 | 3.12 |
|  |  | Custos directos |  |  | 159.06 |
