# Redutor

- Propriedade do ficheiro: CYPE INGENIEROS, S.A.
- Formato: FIEBDC-3/2002
- Moeda: EUR
- Custos indirectos: 3.00 %
- IVA: 23.00 %

## I Instalações

### IG Gases combustíveis

#### IGW Elementos

**IGW010** Ud Redutor.
Redutor tipo FE-6 para um caudal máximo de 6 m³/h, 0,2 a 4 bar de pressão de entrada e 21 mbar de pressão de saída.
Inclui: Montagem, ligação e verificação do seu correcto funcionamento.
Critério de medição de projecto: Número de unidades previstas, segundo documentação gráfica de Projecto.
Critério de medição de obra: Medir-se-á o número de unidades realmente executadas segundo especificações de Projecto.

| Código | Un | Descrição | Rendimento | Preço | Importância |
|---|---|---|---|---|---|
| mt43cgp020bb | Ud | Redutor tipo FE-6 para um caudal máximo de 6 m³/h, 0,2 a 4 bar de pressão de entrada e 21 mbar de pressão de saída. (material) | 1.000 | 70.03 | 70.03 |
| mo010 | h | Oficial de 1ª instalador de gás. (mão de obra) | 0.805 | 25.32 | 20.38 |
| mo109 | h | Ajudante de instalador de gás. (mão de obra) | 0.805 | 23.99 | 19.31 |
| % | % | Custos directos complementares | 2 % | 109.72 | 2.19 |
|  |  | Custos directos |  |  | 111.91 |
