# Válvula de gás

- Propriedade do ficheiro: CYPE INGENIEROS, S.A.
- Formato: FIEBDC-3/2002
- Moeda: EUR
- Custos indirectos: 3.00 %
- IVA: 23.00 %

## I Instalações

### IG Gases combustíveis

#### IGW Elementos

**IGW020** Ud Válvula de gás.
Válvula de esfera de aço inoxidável com comando de alavanca, com flanges em ambos lados de 1" de diâmetro, PN=40 bar.
Inclui: Montagem, ligação e verificação do seu correcto funcionamento.
Critério de medição de projecto: Número de unidades previstas, segundo documentação gráfica de Projecto.
Critério de medição de obra: Medir-se-á o número de unidades realmente executadas segundo especificações de Projecto.

| Código | Un | Descrição | Rendimento | Preço | Importância |
|---|---|---|---|---|---|
| mt43acv110c | Ud | Válvula de esfera de aço inoxidável com comando de alavanca, com flanges em ambos lados de 1" de diâmetro, PN=40 bar. (material) | 1.000 | 195.20 | 195.20 |
| mo010 | h | Oficial de 1ª instalador de gás. (mão de obra) | 0.268 | 25.32 | 6.79 |
| mo109 | h | Ajudante de instalador de gás. (mão de obra) | 0.268 | 23.99 | 6.43 |
| % | % | Custos directos complementares | 2 % | 208.42 | 4.17 |
|  |  | Custos directos |  |  | 212.59 |
