# Limitador de gases de petróleo liquefeitos (GPL)

- Propriedade do ficheiro: CYPE INGENIEROS, S.A.
- Formato: FIEBDC-3/2002
- Moeda: EUR
- Custos indirectos: 3.00 %
- IVA: 23.00 %

## I Instalações

### IG Gases combustíveis

#### IGW Elementos

**IGW015** Ud Limitador de gases de petróleo liquefeitos (GPL).
Limitador de pressão, de 10 kg/h de caudal nominal, 20 bar de pressão máxima de entrada e 1,75 bar de pressão de saída.
Inclui: Montagem, ligação e verificação do seu correcto funcionamento.
Critério de medição de projecto: Número de unidades previstas, segundo documentação gráfica de Projecto.
Critério de medição de obra: Medir-se-á o número de unidades realmente executadas segundo especificações de Projecto.

| Código | Un | Descrição | Rendimento | Preço | Importância |
|---|---|---|---|---|---|
| mt43acl060a | Ud | Limitador de pressão, de 10 kg/h de caudal nominal, 20 bar de pressão máxima de entrada e 1,75 bar de pressão de saída. (material) | 1.000 | 31.04 | 31.04 |
| mo010 | h | Oficial de 1ª instalador de gás. (mão de obra) | 0.268 | 25.32 | 6.79 |
| mo109 | h | Ajudante de instalador de gás. (mão de obra) | 0.268 | 23.99 | 6.43 |
| % | % | Custos directos complementares | 2 % | 44.26 | 0.89 |
|  |  | Custos directos |  |  | 45.15 |
