# Luminária encastrada "LLEDÓ"

- Propriedade do ficheiro: CYPE INGENIEROS, S.A.
- Formato: FIEBDC-3/2002
- Moeda: EUR
- Custos indirectos: 3.00 %
- IVA: 23.00 %

## I Instalações

### II Iluminação

#### III Instalação interior

**III135** Ud Luminária encastrada "LLEDÓ".
Luminária quadrada de tecto, de chapa de aço, acabamento termoesmaltado, de cor branca acabamento mate, não regulável, série eQ Modular System 60x60 M4, referência 3255E42683000BM "LLEDÓ", de 24 W, alimentação a 220/240 V e 50-60 Hz, de 597x597x63 mm, com quatro lâmpadas LED LED830, temperatura de cor 3000 K, óptica formada por reflector revestido com alumínio vaporizado, acabamento alto brilho, de alto rendimento, feixe de luz extensivo 72°, aro embelezador, índice unificado de encandeamento menor que 19, índice de reprodução cromática maior de 80, fluxo luminoso 2393 lúmens, grau de protecção IP40, com elementos de fixação para tecto falso de escaiola ou de placas de gesso laminado, referência 3255000000000, ventosa para instalação rápida e inspecção de luminária, referência 325500000000K. Instalação encastrada.
Inclui: Marcação. Montagem, ligação e verificação do seu correcto funcionamento.
Critério de medição de projecto: Número de unidades previstas, segundo documentação gráfica de Projecto.
Critério de medição de obra: Medir-se-á o número de unidades realmente executadas segundo especificações de Projecto.
Critérios considerados na determinação do preço da unidade de obra: O preço não inclui os trabalhos auxiliares de pedreiro para instalações.

| Código | Un | Descrição | Rendimento | Preço | Importância |
|---|---|---|---|---|---|
| mt34lle091aa | Ud | Luminária quadrada de tecto, de chapa de aço, acabamento termoesmaltado, de cor branca acabamento mate, não regulável, série eQ Modular System 60x60 M4, referência 3255E42683000BM "LLEDÓ", de 24 W, alimentação a 220/240 V e 50-60 Hz, de 597x597x63 mm, com quatro lâmpadas LED LED830, temperatura de cor 3000 K, óptica formada por reflector revestido com alumínio vaporizado, acabamento alto brilho, de alto rendimento, feixe de luz extensivo 72°, aro embelezador, índice unificado de encandeamento menor que 19, índice de reprodução cromática maior de 80, fluxo luminoso 2393 lúmens, grau de protecção IP40, para encastrar. (material) | 1.000 | 210.08 | 210.08 |
| mt34lle097a | Ud | Elementos de fixação para tecto falso de escaiola ou de placas de gesso laminado, referência 3255000000000 "LLEDÓ". (material) | 1.000 | 17.69 | 17.69 |
| mt34lle099a | Ud | Ventosa para instalação rápida e inspecção de luminária, referência 325500000000K "LLEDÓ". (material) | 1.000 | 82.00 | 82.00 |
| mo003 | h | Oficial de 1ª electricista. (mão de obra) | 0.322 | 19.73 | 6.35 |
| mo102 | h | Ajudante de electricista. (mão de obra) | 0.322 | 18.70 | 6.02 |
| % | % | Custos directos complementares | 2 % | 322.14 | 6.44 |
|  |  | Custos directos |  |  | 328.58 |
