# Selagem de passagem de cabos de pequenas dimensões, com tijolos intumescentes e massa intumescente. Sistema "HILTI"

- Propriedade do ficheiro: CYPE INGENIEROS, S.A.
- Formato: FIEBDC-3/2002
- Moeda: EUR
- Custos indirectos: 3.00 %
- IVA: 23.00 %

## I Instalações

### IO Contra incêndios

#### IOJ Protecção passiva contra incêndios: instalações

**IOJ031** Ud Selagem de passagem de cabos de pequenas dimensões, com tijolos intumescentes e massa intumescente. Sistema "HILTI".
Vedação de passagem de cabos com isolamento, de diâmetro exterior menor ou igual de 80 mm, através de uma abertura de 400 cm², em parede de 15 cm de espessura, para protecção passiva contra incêndios e garantir a resistência ao fogo EI 90, com, 7 blocos intumescentes com propriedades ignífugas, modelo CFS-BL "HILTI", de 200x130x50 mm, cor vermelho e massa intumescente, modelo CFS-FIL "HILTI", cor vermelho.
Inclui: Limpeza e preparação do paramento. Corte e ajuste dos blocos intumescentes. Colocação dos blocos intumescentes. Aplicação da massa intumescente. Limpeza final.
Critério de medição de projecto: Número de unidades previstas, segundo documentação gráfica de Projecto.
Critério de medição de obra: Medir-se-á o número de unidades realmente executadas segundo especificações de Projecto.

| Código | Un | Descrição | Rendimento | Preço | Importância |
|---|---|---|---|---|---|
| mt41phi090d | Ud | Bloco intumescente, modelo CFS-BL "HILTI", de 200x130x50 mm, cor vermelho, para vedação de passagens. (material) | 7.000 | 39.70 | 277.90 |
| mt41phi095d | Ud | Cartucho de 310 ml de massa intumescente, modelo CFS-FIL "HILTI", cor vermelho, para vedação de juntas e aberturas lineares. (material) | 1.290 | 20.80 | 26.83 |
| mo113 | h | Operário não qualificado construção. (mão de obra) | 0.368 | 23.29 | 8.57 |
| % | % | Custos directos complementares | 2 % | 313.30 | 6.27 |
|  |  | Custos directos |  |  | 319.57 |
