# Protector contra sobretensões

- Propriedade do ficheiro: CYPE INGENIEROS, S.A.
- Formato: FIEBDC-3/2002
- Moeda: EUR
- Custos indirectos: 3.00 %
- IVA: 23.00 %

## I Instalações

### IP Protecção contra o raio

#### IPI Sistemas internos

**IPI010** Ud Protector contra sobretensões.
Sistema interno de protecção contra sobretensões, formado por 8 protectores contra sobretensões: 1 protector contra sobretensões transitórias, tipo 1 + 2 (ondas de 10/350 µs e 8/20 µs), com led indicador de final de vida útil, bipolar (1P+N), tensão nominal 230 V, resistência à corrente de impulso de onda 10/350 µs (Iimp) 30 kA, intensidade máxima de descarga 65 kA, intensidade nominal de descarga 40 kA, nível de protecção 1,5 kV, para a linha monofásica de fornecimento eléctrico colocado dentro do quadro principal, 1 protector contra sobretensões transitórias, tipo 1 + 2 (ondas de 10/350 µs e 8/20 µs), com led indicador de final de vida útil, tetrapolar (3P+N), tensão nominal 230/400 V, resistência à corrente de impulso de onda 10/350 µs (Iimp) 30 kA, intensidade máxima de descarga 65 kA, intensidade nominal de descarga 40 kA, nível de protecção 1,5 kV, para a linha trifásica de fornecimento eléctrico colocado dentro do quadro principal, 1 protector contra sobretensões transitórias, tipo 2 + 3 (onda combinada de 1,2/50 µs e 8/20 µs), com led indicador de final de vida útil, bipolar (1P+N), tensão nominal 230 V, intensidade máxima de descarga 30 kA, intensidade nominal de descarga 10 kA, tensão em circuito aberto com onda combinada 6 kV, nível de protecção 0,9 kV, para a linha monofásica de fornecimento eléctrico colocado dentro do quadro parcial, 1 protector contra sobretensões transitórias, tipo 2 + 3 (onda combinada de 1,2/50 µs e 8/20 µs), com led indicador de final de vida útil, tetrapolar (3P+N), tensão nominal 230/400 V, intensidade máxima de descarga 30 kA, intensidade nominal de descarga 10 kA, tensão em circuito aberto com onda combinada 6 kV, nível de protecção 0,9 kV, para a linha trifásica de fornecimento eléctrico colocado dentro do quadro parcial, 1 protector contra sobretensões transitórias, com cartucho extraível e led indicador de final de vida útil, tensão nominal 130 Vcc, intensidade nominal de descarga 2 kA, nível de protecção 270 V, para a linha telefónica analógica, 1 protector contra sobretensões transitórias, com cartucho extraível e led indicador de final de vida útil, 5, intensidade nominal de descarga 2 kA, nível de protecção 66 V, para a linha de transmissão de dados, 1 protector contra sobretensões transitórias, com ligações de entrada e saída RJ-45, 100 Mbit/s, tensão nominal 5 Vcc, intensidade nominal de descarga 2 kA, nível de protecção 100 V, para a linha informática e 1 protector contra sobretensões transitórias, com ligações de entrada e saída tipo "F", banda de frequências 0-2000 MHz, impedância característica 75 Ohm, atenuação 0,5 dB/m, potência 5 W e tensão de ruptura 90 V, intensidade máxima de descarga 10 kA, para a linha de transmissão de sinais de radiodifusão sonora e televisão.
Inclui: Montagem, ligação e verificação do seu correcto funcionamento.
Critério de medição de projecto: Número de unidades previstas, segundo documentação gráfica de Projecto.
Critério de medição de obra: Medir-se-á o número de unidades realmente executadas segundo especificações de Projecto.

| Código | Un | Descrição | Rendimento | Preço | Importância |
|---|---|---|---|---|---|
| mt35psa006a | Ud | Protector contra sobretensões transitórias, tipo 1 + 2 (ondas de 10/350 µs e 8/20 µs), com led indicador de final de vida útil, bipolar (1P+N), tensão nominal 230 V, resistência à corrente de impulso de onda 10/350 µs (Iimp) 30 kA, intensidade máxima de descarga 65 kA, intensidade nominal de descarga 40 kA, nível de protecção 1,5 kV, de 72x90x80 mm, grau de protecção IP20, montagem sobre calha DIN, segundo IEC 61643-11. (material) | 1.000 | 690.37 | 690.37 |
| mt35psa005a | Ud | Protector contra sobretensões transitórias, tipo 1 + 2 (ondas de 10/350 µs e 8/20 µs), com led indicador de final de vida útil, tetrapolar (3P+N), tensão nominal 230/400 V, resistência à corrente de impulso de onda 10/350 µs (Iimp) 30 kA, intensidade máxima de descarga 65 kA, intensidade nominal de descarga 40 kA, nível de protecção 1,5 kV, de 144x90x80 mm, grau de protecção IP20, montagem sobre calha DIN, segundo IEC 61643-11. (material) | 1.000 | 1407.01 | 1407.01 |
| mt35psa014l | Ud | Protector contra sobretensões transitórias, tipo 2 + 3 (onda combinada de 1,2/50 µs e 8/20 µs), com led indicador de final de vida útil, bipolar (1P+N), tensão nominal 230 V, intensidade máxima de descarga 30 kA, intensidade nominal de descarga 10 kA, tensão em circuito aberto com onda combinada 6 kV, nível de protecção 0,9 kV, de 72x90x80 mm, grau de protecção IP20, montagem sobre calha DIN, segundo IEC 61643-11. (material) | 1.000 | 478.24 | 478.24 |
| mt35psa014a | Ud | Protector contra sobretensões transitórias, tipo 2 + 3 (onda combinada de 1,2/50 µs e 8/20 µs), com led indicador de final de vida útil, tetrapolar (3P+N), tensão nominal 230/400 V, intensidade máxima de descarga 30 kA, intensidade nominal de descarga 10 kA, tensão em circuito aberto com onda combinada 6 kV, nível de protecção 0,9 kV, de 144x90x80 mm, grau de protecção IP20, montagem sobre calha DIN, segundo IEC 61643-11. (material) | 1.000 | 724.68 | 724.68 |
| mt40psa010a | Ud | Protector contra sobretensões transitórias para duas linhas telefónicas analógicas ou ADSL, com cartucho extraível e led indicador de final de vida útil, tensão nominal 130 Vcc, intensidade nominal de descarga 2 kA, nível de protecção 270 V, de 13,5x90x80 mm, grau de protecção IP20, montagem sobre calha DIN, segundo IEC 61643-21. (material) | 1.000 | 183.85 | 183.85 |
| mt40psa020aaa | Ud | Protector contra sobretensões transitórias para duas linhas de transmissão de dados, com cartucho extraível e led indicador de final de vida útil, 5, intensidade nominal de descarga 2 kA, nível de protecção 66 V, de 13,5x90x80 mm, grau de protecção IP20, montagem sobre calha DIN, segundo IEC 61643-21. (material) | 1.000 | 282.76 | 282.76 |
| mt40psa030a | Ud | Protector contra sobretensões transitórias para linha de rede informática, com ligações de entrada e saída RJ-45, 100 Mbit/s, tensão nominal 5 Vcc, intensidade nominal de descarga 2 kA, nível de protecção 100 V, de 70x30x47 mm, grau de protecção IP20, segundo IEC 61643-21. (material) | 1.000 | 176.13 | 176.13 |
| mt40psa040a | Ud | Protector contra sobretensões transitórias para cabo coaxial, com ligações de entrada e saída tipo "F", banda de frequências 0-2000 MHz, impedância característica 75 Ohm, atenuação 0,5 dB/m, potência 5 W e tensão de ruptura 90 V, intensidade máxima de descarga 10 kA, grau de protecção IP20, segundo IEC 61643-21. (material) | 1.000 | 160.59 | 160.59 |
| mo003 | h | Oficial de 1ª electricista. (mão de obra) | 11.893 | 23.31 | 277.23 |
| mo102 | h | Ajudante de electricista. (mão de obra) | 11.893 | 22.09 | 262.72 |
| % | % | Custos directos complementares | 2 % | 4643.58 | 92.87 |
|  |  | Custos directos |  |  | 4736.45 |
