# Peça especial para conduta de ventilação de secção oval

- Propriedade do ficheiro: CYPE INGENIEROS, S.A.
- Formato: FIEBDC-3/2002
- Moeda: EUR
- Custos indirectos: 3.00 %
- IVA: 23.00 %

## I Instalações

### IV Ventilação

#### IVG Ventilação mecânica para garagens

**IVG029** Ud Peça especial para conduta de ventilação de secção oval.
Curva horizontal 30°, para conduta oval de aço galvanizado, de 360x80 mm, na rede de condutas de ventilação.
Inclui: Colocação e fixação das peças especiais pré-fabricadas à rede de condutas.
Critério de medição de projecto: Número de unidades previstas, segundo documentação gráfica de Projecto.
Critério de medição de obra: Medir-se-á o número de unidades realmente executadas segundo especificações de Projecto.

| Código | Un | Descrição | Rendimento | Preço | Importância |
|---|---|---|---|---|---|
| mt42coa118aaa | Ud | Curva horizontal 30°, para conduta oval de aço galvanizado, de 360x80 mm. (material) | 1.000 | 162.67 | 162.67 |
| mo013 | h | Oficial de 1ª montador de condutas de chapa metálica. (mão de obra) | 0.108 | 25.32 | 2.73 |
| mo084 | h | Ajudante de montador de condutas de chapa metálica. (mão de obra) | 0.108 | 24.04 | 2.60 |
| % | % | Custos directos complementares | 2 % | 168.00 | 3.36 |
|  |  | Custos directos |  |  | 171.36 |
