# Isolamento térmico da junta interior entre a caixilharia exterior e o paramento

- Propriedade do ficheiro: CYPE INGENIEROS, S.A.
- Formato: FIEBDC-3/2002
- Moeda: EUR
- Custos indirectos: 3.00 %
- IVA: 23.00 %

## N Isolamentos e impermeabilizações

### NA Isolamentos térmicos

#### NAJ Pontes térmicas

**NAJ030** m Isolamento térmico da junta interior entre a caixilharia exterior e o paramento, de 4 mm de espessura, com fita de selagem autoexpansiva e autoadesiva de espuma de poliuretano, de 54 mm de largura e 20 mm de expansão máxima, de elevadas prestações térmicas e acústicas.
Isolamento térmico da junta interior entre a caixilharia exterior e o paramento, de 4 mm de espessura, com fita de selagem autoexpansiva e autoadesiva de espuma de poliuretano, de 54 mm de largura e 20 mm de expansão máxima, de elevadas prestações térmicas e acústicas.
Inclui: Limpeza e preparação da superfície. Corte da fita de vedação. Colocação da fita de vedação.
Critério de medição de projecto: Comprimento medido segundo documentação gráfica de Projecto.
Critério de medição de obra: Medir-se-á o comprimento realmente executado segundo especificações de Projecto.

| Código | Un | Descrição | Rendimento | Preço | Importância |
|---|---|---|---|---|---|
| mt15sro030a | m | Fita de selagem autoexpansiva e autoadesiva de espuma de poliuretano, de 54 mm de largura e 20 mm de expansão máxima, de elevadas prestações térmicas e acústicas, impermeável à água da chuva, intervalo de temperatura de trabalho de -30 a 90°C, para aplicar em interiores e exteriores, para uma espessura de junta de 1 a 10 mm, fornecida em rolos de 30 m de comprimento. (material) | 1.100 | 7.46 | 8.21 |
| mo101 | h | Ajudante de montador de isolamentos. (mão de obra) | 0.066 | 17.97 | 1.19 |
| % | % | Custos directos complementares | 2 % | 9.40 | 0.19 |
|  |  | Custos directos |  |  | 9.59 |
