# Isolamento sonoro do perímetro de elementos estruturais de madeira, com banda dessolidarizadora

- Propriedade do ficheiro: CYPE INGENIEROS, S.A.
- Formato: FIEBDC-3/2002
- Moeda: EUR
- Custos indirectos: 3.00 %
- IVA: 23.00 %

## N Isolamentos e impermeabilizações

### NB Isolamentos sonoros

#### NBJ Pontes acústicas

**NBJ012** m Isolamento sonoro do perímetro de elementos estruturais de madeira, com banda dessolidarizadora.
Isolamento sonoro do perímetro de elementos estruturais de madeira, realizado com fita resiliente, de borracha EPDM extrudida, de 5 mm de espessura e 95 mm de largura, para redução dos sons de percussão em 4 dBA, segundo NP EN ISO 10140, para garantir a sua dessolidarização e optimizar o isolamento sonoro.
Inclui: Limpeza e preparação da superfície. Corte da banda dessolidarizadora. Colocação da banda dessolidarizadora.
Critério de medição de projecto: Comprimento medido segundo documentação gráfica de Projecto.
Critério de medição de obra: Medir-se-á o comprimento realmente executado segundo especificações de Projecto.

| Código | Un | Descrição | Rendimento | Preço | Importância |
|---|---|---|---|---|---|
| mt16pdr010ab | m | Fita resiliente, de borracha EPDM extrudida, de 5 mm de espessura e 95 mm de largura, para redução dos sons de percussão em 4 dBA, segundo NP EN ISO 10140, sem compostos orgânicos voláteis (COV), com grampos de fixação. (material) | 1.020 | 16.74 | 17.07 |
| mo095 | h | Ajudante de montador de estruturas de madeira. (mão de obra) | 0.055 | 25.06 | 1.38 |
| % | % | Custos directos complementares | 2 % | 18.45 | 0.37 |
|  |  | Custos directos |  |  | 18.82 |
