# Isolamento sonoro a sons de percussão de pavimentos flutuantes, com painéis de poliuretano

- Propriedade do ficheiro: CYPE INGENIEROS, S.A.
- Formato: FIEBDC-3/2002
- Moeda: EUR
- Custos indirectos: 3.00 %
- IVA: 23.00 %

## N Isolamentos e impermeabilizações

### NB Isolamentos sonoros

#### NBL Pavimentos flutuantes

**NBL031** m² Isolamento sonoro a sons de percussão de pavimentos flutuantes, com painéis de poliuretano.
Isolamento sonoro a sons de percussão de pavimentos flutuantes, formado por painel semi-rígido de espuma de poliuretano, de 2000x1000 mm e 20 mm de espessura, resistência à compressão 25 kPa, resistência térmica 0,513 m²°C/W, condutibilidade térmica 0,039 W/(m°C), colocado face a face, coberto com complexo de espuma de polietileno de alta densidade de 9 mm de espessura e dessolidarização perimetral executada com o mesmo material isolante e banda de polietileno, de 5 mm de espessura e 20 cm de largura, densidade 20 kg/m³; preparado para receber uma base de pavimento de argamassa ou betão. Inclusive fita viscoelástica autocolante, para vedação de juntas.
Inclui: Limpeza e preparação da superfície suporte. Corte do isolamento. Colocação do soco perimetral. Colocação do isolamento sobre a laje. Colocação do filme de polietileno. Colocação da fita perimetral. Vedação de juntas do filme de polietileno.
Critério de medição de projecto: Superfície medida segundo documentação gráfica de Projecto.
Critério de medição de obra: Medir-se-á a superfície realmente executada segundo especificações de Projecto.

| Código | Un | Descrição | Rendimento | Preço | Importância |
|---|---|---|---|---|---|
| mt16puc010oe | m² | Painel semi-rígido de espuma de poliuretano, de 2000x1000 mm e 20 mm de espessura, resistência à compressão 25 kPa, resistência térmica 0,513 m²°C/W, condutibilidade térmica 0,039 W/(m°C); proporcionando uma redução do nível global de pressão sonora a sons de percussão de 32 dB. (material) | 1.200 | 7.78 | 9.34 |
| mt16pnc020s | m² | Complexo de espuma de polietileno de alta densidade de 9 mm de espessura; proporcionando uma redução do nível global de pressão sonora a sons de percussão de 24 dB. (material) | 1.050 | 4.49 | 4.71 |
| mt16pnc030a | m | Banda de polietileno, de 5 mm de espessura e 20 cm de largura, densidade 20 kg/m³, complemento para evitar pontes acústicas nos encontros verticais. (material) | 1.050 | 0.35 | 0.37 |
| mt16pnc010a | m | Fita viscoelástica autocolante, com auto-protecção de alumínio, de 50 mm de largura e de 1,5 mm de espessura, para vedação de juntas. (material) | 0.100 | 0.80 | 0.08 |
| mo054 | h | Oficial de 1ª montador de isolamentos. (mão de obra) | 0.087 | 23.31 | 2.03 |
| mo101 | h | Ajudante de montador de isolamentos. (mão de obra) | 0.087 | 22.13 | 1.93 |
| % | % | Custos directos complementares | 2 % | 18.46 | 0.37 |
|  |  | Custos directos |  |  | 18.83 |
