# Selagem impermeabilizante de negativo para passagem dos tensores da cofragem, em muro de betão

- Propriedade do ficheiro: CYPE INGENIEROS, S.A.
- Formato: FIEBDC-3/2002
- Moeda: EUR
- Custos indirectos: 3.00 %
- IVA: 23.00 %

## N Isolamentos e impermeabilizações

### NI Impermeabilizações

#### NIO Aberturas em muros

**NIO030** Ud Selagem impermeabilizante de negativo para passagem dos tensores da cofragem, em muro de betão.
Selagem impermeabilizante de negativo de entre 20 e 25 mm de diâmetro interior para passagem dos tensores da cofragem, em muro de betão, com cordão de polietileno expandido de células fechadas, de secção circular de 20 mm de diâmetro, para fundo de junta; massa elastomérica tixotrópica, monocomponente, à base de polímeros híbridos (MS), de cor cinzento, aplicada com pistola desde o fundo de junta até ao exterior; e posterior revestimento com argamassa tixotrópica monocomponente, modificada com polímeros, reforçada com fibras de presa rápida (45 minutos), com uma resistência à compressão aos 28 dias maior ou igual a 25 N/mm² e uma resistência à abrasão segundo o método de Böhme EN 13892-3 de 13,6 cm³ / 50 cm², classe R2 segundo NP EN 1504-3, Euroclasse F de reacção ao fogo, segundo NP EN 13501-1, Euroclasse F de reacção ao fogo, segundo NP EN 13501-1.
Inclui: Extracção do negativo. Limpeza e preparação da superfície. Colocação do fundo de junta. Aplicação do material de enchimento. Aplicação do revestimento.
Critério de medição de projecto: Número de unidades previstas, segundo documentação gráfica de Projecto.
Critério de medição de obra: Medir-se-á o número de unidades realmente executadas segundo especificações de Projecto.

| Código | Un | Descrição | Rendimento | Preço | Importância |
|---|---|---|---|---|---|
| mt15bas010d | m | Cordão de polietileno expandido de células fechadas, de secção circular de 20 mm de diâmetro, para o enchimento de fundo de junta. (material) | 0.250 | 0.16 | 0.04 |
| mt15bas035a | Ud | Cartucho de massa elastomérica tixotrópica, monocomponente, à base de polímeros híbridos (MS), de cor cinzento, de 600 ml, de alta aderência, com elevadas propriedades elásticas, resistência ao envelhecimento e aos raios UV, dureza Shore A aproximada de 25 e alongamento em ruptura > 600%, segundo EN ISO 11600. (material) | 0.026 | 8.24 | 0.21 |
| mt09reh090a | kg | Argamassa tixotrópica monocomponente, modificada com polímeros, reforçada com fibras de presa rápida (45 minutos), para aplicação em camada fina, com uma resistência à compressão aos 28 dias maior ou igual a 25 N/mm² e uma resistência à abrasão segundo o método de Böhme EN 13892-3 de 13,6 cm³ / 50 cm², classe R2 segundo NP EN 1504-3, composta de cimentos especiais, inertes de granulometria seleccionada, polímeros especiais e fibras, com baixo conteúdo em cromato e isenta de cloretos, para reparação superficial e acabamento de estruturas de betão. (material) | 0.030 | 1.62 | 0.05 |
| mo070 | h | Ajudante de aplicador de produtos impermeabilizantes. (mão de obra) | 0.037 | 24.04 | 0.89 |
| % | % | Custos directos complementares | 2 % | 1.19 | 0.02 |
|  |  | Custos directos |  |  | 1.21 |
