# Isolamento térmico em laje de estrutura leve de madeira, por insuflação, desde a face superior, de granulados de cortiça

- Propriedade do ficheiro: CYPE INGENIEROS, S.A.
- Formato: FIEBDC-3/2002
- Moeda: EUR
- Custos indirectos: 3.00 %
- IVA: 23.00 %

## N Isolamentos e impermeabilizações

### NV Isolamentos térmicos de origem vegetal

#### NVE Injecção e insuflação

**NVE060** m² Isolamento térmico em laje de estrutura leve de madeira, por insuflação, desde a face superior, de granulados de cortiça.
Isolamento térmico em laje de estrutura leve de madeira, preenchendo o interior da caixa de ar de 48 mm de espessura média, por insuflação, desde a face superior, de granulados de cortiça natural, procedente de painéis reciclados, sem aditivos, cor preto, de granulometria compreendida entre 3 e 5 mm, densidade entre 72 e 80 kg/m³ e condutibilidade térmica 0,043 W/(m°C). Inclusive fita autocolante, de 15 cm de largura, para o tapamento dos furos executados no paramento.
Inclui: Inspecção endoscópica da caixa de ar. Marcação e realização dos furos na laje. Protecção dos elementos da envolvente que podem ser afectados durante os trabalhos de insuflação. Insuflação do isolamento. Tapamento dos furos. Limpeza final.
Critério de medição de projecto: Superfície medida segundo documentação gráfica de Projecto.
Critério de medição de obra: Medir-se-á a superfície realmente executada segundo especificações de Projecto.

| Código | Un | Descrição | Rendimento | Preço | Importância |
|---|---|---|---|---|---|
| mt16fso010ef | m³ | Granulados de cortiça natural, procedente de painéis reciclados, sem aditivos, cor preto, de granulometria compreendida entre 3 e 5 mm, densidade entre 72 e 80 kg/m³ e condutibilidade térmica 0,043 W/(m°C) (material) | 0.050 | 154.23 | 7.71 |
| mt15sbi010c | m | Fita autocolante, de geotêxtil não tecido de polipropileno, com adesivo acrílico sem dissolventes e película de separação de papel siliconado, de 15 cm de largura, intervalo de temperatura de trabalho de -40 a 90°C, para aplicar em interiores e exteriores, fornecida em rolos de 30 m de comprimento. (material) | 0.150 | 2.13 | 0.32 |
| mq08mpa010 | h | Maquinaria para insuflação de isolamento em caixas de ar. (equipamento) | 0.128 | 14.56 | 1.86 |
| op00tal010 |  | Berbequim. | 1.000 | 0.00 | 0.00 |
| mo030 | h | Oficial de 1ª aplicador de produtos isolantes. (mão de obra) | 0.118 | 20.15 | 2.38 |
| mo068 | h | Ajudante de aplicador de produtos isolantes. (mão de obra) | 0.129 | 19.67 | 2.54 |
| % | % | Custos directos complementares | 2 % | 14.81 | 0.30 |
|  |  | Custos directos |  |  | 15.11 |
