# Sistema SIATE "ONDULINE" de impermeabilização e isolamento térmico pelo exterior de cobertura inclinada

- Propriedade do ficheiro: CYPE INGENIEROS, S.A.
- Formato: FIEBDC-3/2002
- Moeda: EUR
- Custos indirectos: 3.00 %
- IVA: 23.00 %

## Q Coberturas

### QT Inclinadas

#### QTX Sistemas de telhados

**QTX120** m² Sistema SIATE "ONDULINE" de impermeabilização e isolamento térmico pelo exterior de cobertura inclinada.
Sistema SIATE "ONDULINE" de impermeabilização e isolamento térmico pelo exterior de cobertura inclinada, sobre suporte continuo de betão, composto por: LÂMINA PARA O CONTROLO DO VAPOR: barreira pára-vapor com estanquidade ao ar, de polietileno, com armadura, Ondutiss Barrier 110 "ONDULINE", de 110 g/m²; ISOLAMENTO TÉRMICO: painel sandwich com encaixe macho-fêmea, Ondutherm Basic A40+H16 "ONDULINE", fixado ao suporte através pregos, Auto-fixante para betão "ONDULINE"; IMPERMEABILIZAÇÃO: placa subtelha, asfáltica DRS, BT-200 "ONDULINE", fixada ao painel com pregos, Cabeça de PVC "ONDULINE"; REVESTIMENTO: telhas canudo cerâmicas, acabamento com engobe cor vermelho, 40,8x15x11,6 cm, fixadas com espuma de poliuretano, Ondufoam "ONDULINE" e ganchos "ONDULINE". Inclusive grampos, fita autocolante para vedação de juntas, peça de remate de madeira para o fecho e protecção dos painéis em beirados e laterais, massa de poliuretano, Onduflex 300 (300 cm³) "ONDULINE", para vedação de juntas entre painéis e tela autocolante auto-protegida Ondufilm "ONDULINE", para a vedação de juntas entre painéis e entre painéis e encontros.
Critérios considerados na determinação do preço da unidade de obra: O preço não inclui a superfície suporte nem os pontos singulares e as peças especiais da cobertura.
Inclui: Limpeza da superfície suporte. Marcação e corte dos painéis. Colocação e fixação do painel sandwich. Colocação e fixação da lâmina para o controlo do vapor. Corte da fita de vedação. Colocação da fita de vedação. Colocação e fixação da placa subtelha. Vedação de juntas. Fixação das telhas com espuma.
Critério de medição de projecto: Superfície da vertente medida em verdadeira magnitude, segundo documentação gráfica de Projecto.
Critério de medição de obra: Medir-se-á, em verdadeira magnitude, a superfície realmente executada segundo especificações de Projecto.

| Código | Un | Descrição | Rendimento | Preço | Importância |
|---|---|---|---|---|---|
| mt15reo060d | m² | Barreira pára-vapor com estanquidade ao ar, de polietileno, com armadura, Ondutiss Barrier 110 "ONDULINE", de 110 g/m², de 18 m de espessura de ar equivalente face à difusão de vapor de água, segundo NP EN 1931, estanquidade à água classe W3 segundo EN 1928, (Euroclasse E de reacção ao fogo, segundo NP EN 13501-1), com resistência aos raios UV de um mês, intervalo de temperatura de trabalho de -25 a 80°C, fornecida em rolos de 1,50x20 m, segundo EN 13984. (material) | 1.100 | 1.38 | 1.52 |
| mt15pdr300ba | Ud | Grampo, de aço galvanizado, de 8 mm de altura; para a fixação de lâminas para o controlo do vapor. (material) | 5.000 | 0.02 | 0.10 |
| mt15pdr050c | m | Fita autocolante, de polietileno, com adesivo acrílico sem dissolventes, armadura de polietileno e película de separação de papel siliconado, de 0,34 mm de espessura e 60 mm de largura, intervalo de temperatura de trabalho de -40 a 80°C, para a vedação nos encontros dos painéis e para a fixação e a vedação de lâminas impermeabilizantes e para o controlo do vapor, fornecida em rolos de 25 m de comprimento. (material) | 1.020 | 1.53 | 1.56 |
| mt13pso015dab | m² | Painel sandwich com encaixe macho-fêmea, Ondutherm Basic A40+H16 "ONDULINE", composto de: núcleo isolante de espuma de poliestireno extrudido de 40 mm de espessura e face interior de painel de aglomerado hidrófugo, de 16 mm de espessura. (material) | 1.050 | 27.22 | 28.58 |
| mt13lpo033d | Ud | Prego, Auto-fixante para betão "ONDULINE", para fixação sobre suporte de betão. (material) | 6.000 | 0.11 | 0.66 |
| mt13bto025a | Ud | Massa de poliuretano, Onduflex 300 (300 cm³) "ONDULINE", para vedação de juntas entre painéis. (material) | 0.250 | 6.73 | 1.68 |
| mt13bto020b | m | Tela autocolante auto-protegida Ondufilm "ONDULINE", para a vedação de juntas. (material) | 1.000 | 4.15 | 4.15 |
| mt13bto010te | m² | Placa subtelha, asfáltica DRS (dupla camada protectora de resina e sobreposição de segurança), BT-200 "ONDULINE", armada com fibras minerais e vegetais mais resina, de 2000 mm de comprimento, 1050 mm de largura e 2,4 mm de espessura, segundo NP EN 534. (material) | 1.250 | 8.15 | 10.19 |
| mt13lpo032f | Ud | Prego, Cabeça de PVC "ONDULINE", para fixação sobre painel sandwich. (material) | 3.000 | 0.07 | 0.21 |
| mt13tac050a | Ud | Telha canudo cerâmica, acabamento com engobe cor vermelho, 40,8x15x11,6 cm, segundo EN 1304. (material) | 37.300 | 0.88 | 32.82 |
| mt13bto040 | Ud | Gancho "ONDULINE", para fixação de telhas em placa subtelha. (material) | 8.000 | 0.27 | 2.16 |
| mt13bto035a | Ud | Aerossol de 750 cm³ de espuma de poliuretano monocomponente, Ondufoam "ONDULINE". (material) | 0.250 | 6.85 | 1.71 |
| mt13pso020a | m | Peça de remate de madeira para o fecho e protecção dos painéis em beirados e laterais. (material) | 0.450 | 9.01 | 4.05 |
| op00gra020 |  | Agrafadora martelo. | 1.000 | 0.00 | 0.00 |
| mo011 | h | Oficial de 1ª montador. (mão de obra) | 0.766 | 25.32 | 19.40 |
| mo080 | h | Ajudante de montador. (mão de obra) | 0.766 | 24.04 | 18.41 |
| % | % | Custos directos complementares | 2 % | 127.20 | 2.54 |
|  |  | Custos directos |  |  | 129.74 |
