# Ladrilhamento com ladrilhos cerâmicos de grés porcelânico

- Propriedade do ficheiro: CYPE INGENIEROS, S.A.
- Formato: FIEBDC-3/2002
- Moeda: EUR
- Custos indirectos: 3.00 %
- IVA: 23.00 %

## R Revestimentos

### RA Descontínuos ligeiros

#### RAG Cerâmicos

**RAG026** m² Ladrilhamento com ladrilhos cerâmicos de grés porcelânico, estilo mármore "TAU CERÁMICA", capacidade de absorção de água E<0,5%, grupo BIa, 30x60 cm, colocados sobre uma superfície suporte de argamassa de cimento ou betão em paramento exterior, através de cimento cola, C1 T, com deslizamento reduzido e tempo de colocação ampliado T80 Especial Yeso "TAU CERÁMICA", duplamente colado, sem junta (separação entre ladrilhos entre 1,5 e 3 mm); com cantoneiras de PVC.
Fornecimento e colocação de ladrilhamento com ladrilhos cerâmicos de grés porcelânico, estilo mármore "TAU CERÁMICA", capacidade de absorção de água E<0,5%, grupo BIa, 30x60 cm, assentes com cimento cola, C1 T, com deslizamento reduzido e tempo de colocação ampliado T80 Especial Yeso "TAU CERÁMICA", duplamente colado, espalhamento com palustra sobre a superfície suporte. Incluindo p/p de preparação da superfície suporte de argamassa de cimento ou betão, marcação, cortes, e juntas; enchimento de juntas com argamassa técnica superfina colorida, C G2, Line-Fix Superfino "TAU CERÁMICA", para enchimento de juntas de ladrilhos cerâmicos, com junta de entre 1 e 5 mm; com cantoneiras de PVC; acabamento e limpeza final.
Inclui: Preparação da superfície suporte. Marcação de níveis e disposição de ladrilhos. Colocação de mestras ou réguas. Preparação e aplicação do adesivo. Formação de juntas de movimento. Colocação dos ladrilhos. Execução de esquinas. Enchimento de juntas dos ladrilhos. Acabamento e limpeza final.
Critério de medição de projecto: Superfície medida segundo documentação gráfica de Projecto, descontando as aberturas de superfície maior de 3 m². Não foi incrementada a medição por perdas, uma vez que na composição se considerou 5% a mais.
Critério de medição de obra: Medir-se-á a superfície realmente executada segundo especificações de Projecto, descontando as aberturas de superfície maior de 3 m².

| Código | Un | Descrição | Rendimento | Preço | Importância |
|---|---|---|---|---|---|
| mt09mtc010e | kg | Cimento cola, C1 T, com deslizamento reduzido e tempo de colocação ampliado T80 Especial Yeso, segundo NP EN 12004, "TAU CERÁMICA", para a colocação em camada fina do pavimentos e revestimentos de material cerâmico em interiores e exteriores, composto por cimentos de alta resistência e aditivos específicos, com propriedades tixotrópicas. (material) | 11.000 | 0.21 | 2.31 |
| mt19awa010 | m | Cantoneira de PVC em esquinas de ladrilho. (material) | 0.500 | 1.32 | 0.66 |
| mt19act012ia | m² | Ladrilho cerâmico de grés porcelânico, estilo mármore "TAU CERÁMICA", capacidade de absorção de água E<0,5%, grupo BIa, 30x60 cm, segundo NP EN 14411. (material) | 1.050 | 25.70 | 26.99 |
| mt09mtc020g | kg | Argamassa técnica superfina colorida, C G2, Line-Fix Superfino "TAU CERÁMICA", para enchimento de juntas de ladrilhos cerâmicos, com junta de entre 1 e 5 mm, segundo NP EN 12004, "TAU CERÁMICA". (material) | 0.500 | 0.90 | 0.45 |
| op00sie030 |  | Serra de disco de diamante, para mesa de trabalho, de corte húmido. | 1.000 | 0.00 | 0.00 |
| op00amo010 |  | Rebarbadora. | 1.000 | 0.00 | 0.00 |
| op00tal010 |  | Berbequim. | 1.000 | 0.00 | 0.00 |
| mo024 | h | Oficial de 1ª ladrilhador (azulejador). (mão de obra) | 0.457 | 16.85 | 7.70 |
| mo062 | h | Ajudante de ladrilhador (azulejador). (mão de obra) | 0.457 | 16.45 | 7.52 |
| % | % | Custos directos complementares | 2 % | 45.63 | 0.91 |
|  |  | Custos directos |  |  | 46.54 |
