# Ladrilhamento com ladrilhos cerâmicos de grés porcelânico

- Propriedade do ficheiro: CYPE INGENIEROS, S.A.
- Formato: FIEBDC-3/2002
- Moeda: EUR
- Custos indirectos: 3.00 %
- IVA: 23.00 %

## R Revestimentos

### RA Descontínuos ligeiros

#### RAG Cerâmicos

**RAG051** m² Ladrilhamento com ladrilhos cerâmicos de grés porcelânico, estilo cimento, série Skyline "GRESPANIA", acabamento mate em cor branca, 22x90 cm e 10 mm de espessura, colocadas sobre uma superfície suporte de alvenaria em paramento interior, assentes com argamassa de cimento M-5, sem junta (separação entre ladrilhos entre 1,5 e 3 mm); com cantoneiras de PVC.
Ladrilhamento com ladrilhos cerâmicos de grés porcelânico, estilo cimento, série Skyline "GRESPANIA", acabamento mate em cor branca, 22x90 cm e 10 mm de espessura, colocadas em paramentos interiores, assentes com argamassa de cimento M-5, espalhado com palustra sobre a superfície suporte, e enchimento de juntas com argamassa de juntas cimentosa tipo L, cor branco, para juntas de até 3 mm. Inclusive preparação da superfície suporte através do humedecimento da alvenaria, marcação, cortes e juntas; com cantoneiras de PVC, e limpeza final.
Inclui: Preparação da superfície suporte. Marcação de níveis e disposição de ladrilhos. Colocação de mestras ou réguas. Preparação e aplicação da argamassa. Formação de juntas de movimento. Colocação dos ladrilhos. Execução de esquinas. Enchimento de juntas dos ladrilhos. Acabamento e limpeza final.
Critério de medição de projecto: Superfície medida segundo documentação gráfica de Projecto, descontando as aberturas de superfície maior de 3 m². Não foi incrementada a medição por perdas, uma vez que na composição se considerou 5% a mais.
Critério de medição de obra: Medir-se-á a superfície realmente executada segundo especificações de Projecto, descontando as aberturas de superfície maior de 3 m².

| Código | Un | Descrição | Rendimento | Preço | Importância |
|---|---|---|---|---|---|
| mt09mor010c | m³ | Argamassa de cimento CEM II/B-L 32,5 N tipo M-5, confeccionada em obra com 230 kg/m³ de cimento e uma proporção em volume 1/6. (material) | 0.030 | 115.30 | 3.46 |
| mt19awa010 | m | Cantoneira de PVC em esquinas de ladrilho. (material) | 0.500 | 1.32 | 0.66 |
| mt19agp010aabh | m² | Ladrilho cerâmico de grés porcelânico, estilo cimento, série Skyline "GRESPANIA", acabamento mate em cor branca, 22x90 cm e 10 mm de espessura, capacidade de absorção de água E<0,5%, grupo BIa, segundo NP EN 14411. (material) | 1.050 | 52.77 | 55.41 |
| mt09mcp020bE | kg | Argamassa de juntas cimentosa tipo L, cor branca, para juntas de até 3 mm, à base de cimento branco de alta resistência e aditivos especiais, para enchimento de juntas de peças cerâmicas com um grau de absorção médio-alto. (material) | 0.500 | 1.62 | 0.81 |
| op00sie030 |  | Serra de disco de diamante, para mesa de trabalho, de corte húmido. | 1.000 | 0.00 | 0.00 |
| op00amo010 |  | Rebarbadora. | 1.000 | 0.00 | 0.00 |
| op00tal010 |  | Berbequim. | 1.000 | 0.00 | 0.00 |
| mo024 | h | Oficial de 1ª ladrilhador (azulejador). (mão de obra) | 0.415 | 18.85 | 7.82 |
| mo062 | h | Ajudante de ladrilhador (azulejador). (mão de obra) | 0.207 | 18.40 | 3.81 |
| % | % | Custos directos complementares | 2 % | 71.97 | 1.44 |
|  |  | Custos directos |  |  | 73.41 |
