# Revestimento térmico e acústico contínuo

- Propriedade do ficheiro: CYPE INGENIEROS, S.A.
- Formato: FIEBDC-3/2002
- Moeda: EUR
- Custos indirectos: 3.00 %
- IVA: 23.00 %

## R Revestimentos

### RK Argamassas industriais para isolamento térmico

#### RKT Argamassas para revestimentos térmicos e acústicos

**RKT020** m² Revestimento térmico e acústico contínuo, de 20 mm de espessura, aplicado directamente, de argamassa ligeira de gesso e fonólito, aplicada manualmente, sobre paramento interior vertical, até 3 m de altura. Inclusive perfil para protecção de arestas de plástico e metal com perfurações para a formação de arestas.
Revestimento térmico e acústico contínuo, de 20 mm de espessura, aplicado directamente, de argamassa ligeira de gesso e fonólito, aplicada manualmente, sobre paramento interior vertical, até 3 m de altura. Inclusive perfil para protecção de arestas de plástico e metal com perfurações para a formação de arestas.
Inclui: Preparação da superfície suporte que se vai revestir. Execução de mestras. Colocação de cantoneiras nas esquinas e saliências. Preparação da argamassa na máquina misturadora. Projecção mecânica da argamassa. Aplicação de régua de alumínio. Passagem de lâmina de aço.
Critério de medição de projecto: Superfície medida desde o pavimento até ao tecto, segundo documentação gráfica de Projecto, sem deduzir aberturas menores que 4 m² e descontando, nas aberturas de superfície maior de 4 m², o excesso sobre 4 m². Não foram objecto de desconto os paramentos verticais que têm armários encastrados, seja qual for a sua dimensão.
Critério de medição de obra: Medir-se-á, a superfície realmente executada segundo especificações de Projecto, considerando como altura a distância entre o pavimento e o tecto, sem deduzir aberturas menores que 4 m² e descontando, nas aberturas de superfície maior de 4 m², o excesso sobre 4 m². Os paramentos que tenham armários encastrados não serão objecto de desconto seja qual for a sua dimensão.
Critérios considerados na determinação do preço da unidade de obra: O preço inclui a resolução de pontos singulares.

| Código | Un | Descrição | Rendimento | Preço | Importância |
|---|---|---|---|---|---|
| mt28mdb020a | m³ | Argamassa ligeira de gesso e fonólito. (material) | 0.020 | 242.97 | 4.86 |
| mt28vye010 | m | Cantoneiras de plástico e metal, estáveis à acção dos sulfatos. (material) | 0.215 | 0.35 | 0.08 |
| mq06pym010 | h | Misturadora-bombeadora para argamassas e gessos projectados, de 3 m³/h. (equipamento) | 0.325 | 7.96 | 2.59 |
| op00tal020 |  | Berbequim com misturador. | 1.000 | 0.00 | 0.00 |
| mo033 | h | Oficial de 1ª gesseiro. (mão de obra) | 0.185 | 18.85 | 3.49 |
| mo071 | h | Ajudante de gesseiro. (mão de obra) | 0.097 | 18.40 | 1.78 |
| % | % | Custos directos complementares | 2 % | 12.80 | 0.26 |
|  |  | Custos directos |  |  | 13.06 |
