# Pintura com tinta antibacteriana sobre paramento interior

- Propriedade do ficheiro: CYPE INGENIEROS, S.A.
- Formato: FIEBDC-3/2002
- Moeda: EUR
- Custos indirectos: 3.00 %
- IVA: 23.00 %

## R Revestimentos

### RO Pinturas específicas

#### ROD Antibacterianas

**ROD010** m² Pintura com tinta antibacteriana sobre paramento interior.
Aplicação manual de duas demãos de tinta antibacteriana, branco, acabamento mate, textura lisa, a primeira demão diluída com 10 a 25% de água e a seguinte diluída com 5 a 15% de água, (rendimento: 0,1 l/m² cada demão); aplicação prévia de uma demão de primário acrílico regulador da absorção, sobre paramento interior de argamassa, vertical, até 3 m de altura.
Critérios considerados na determinação do preço da unidade de obra: O preço inclui a protecção dos elementos da envolvente que possam ser afectados durante os trabalhos e a resolução de pontos singulares.
Inclui: Preparação da superfície suporte. Aplicação de uma demão de primário. Aplicação de duas demãos de acabamento.
Critério de medição de projecto: Superfície medida segundo documentação gráfica de Projecto, com o mesmo critério que o suporte base.
Critério de medição de obra: Medir-se-á a superfície realmente executada segundo especificações de Projecto, com o mesmo critério que o suporte base.

| Código | Un | Descrição | Rendimento | Preço | Importância |
|---|---|---|---|---|---|
| mt27pfs010b | l | Primário acrílico, regulador da absorção, permeável ao vapor de água e resistente aos álcalis, para aplicar com trincha, rolo ou pistola. (material) | 0.058 | 6.78 | 0.39 |
| mt27pij020a | l | Tinta antibacteriana para interior, à base de copolímeros acrílicos e pigmentos, cor branca, acabamento mate, textura lisa, lavável, anti-bolor, transpirável e anti-humidade, segundo ISO 22196; para aplicar com trincha, rolo ou pistola. (material) | 0.200 | 5.41 | 1.08 |
| op00tal020 |  | Berbequim com misturador. | 1.000 | 0.00 | 0.00 |
| mo038 | h | Oficial de 1ª pintor. (mão de obra) | 0.132 | 24.63 | 3.25 |
| mo076 | h | Ajudante de pintor. (mão de obra) | 0.132 | 24.04 | 3.17 |
| % | % | Custos directos complementares | 2 % | 7.89 | 0.16 |
|  |  | Custos directos |  |  | 8.05 |
