# Rodapé metálico

- Propriedade do ficheiro: CYPE INGENIEROS, S.A.
- Formato: FIEBDC-3/2002
- Moeda: EUR
- Custos indirectos: 3.00 %
- IVA: 23.00 %

## R Revestimentos

### RS Pavimentos

#### RSD Remates de pavimento

**RSD010** m Rodapé metálico.
Rodapé liso de aço inoxidável, de 80 mm de altura, fixado com cola. Inclusive preparação e regularização da superfície suporte, cortes, resolução de esquinas, uniões e encontros, e limpeza final.
Inclui: Limpeza e preparação da superfície suporte. Marcação. Corte do rodapé. Colocação e fixação do rodapé.
Critério de medição de projecto: Comprimento medido segundo documentação gráfica de Projecto, sem incluir vãos de portas. Não foi incrementada a medição por perdas, uma vez que na composição se considerou 5% a mais.
Critério de medição de obra: Medir-se-á o comprimento realmente executado segundo especificações de Projecto.

| Código | Un | Descrição | Rendimento | Preço | Importância |
|---|---|---|---|---|---|
| mt47adc110a | kg | Cola especial de poliuretano bicomponente. (material) | 0.080 | 4.67 | 0.37 |
| mt18rpp020b | m | Rodapé liso de aço inoxidável, de 80 mm de altura, inclusive peças para uniões, resolução de ângulos e terminações. (material) | 1.050 | 23.70 | 24.89 |
| mo023 | h | Oficial de 1ª ladrilhador. (mão de obra) | 0.143 | 20.78 | 2.97 |
| % | % | Custos directos complementares | 2 % | 28.23 | 0.56 |
|  |  | Custos directos |  |  | 28.79 |
