# Perfil para junta de fracionamento

- Propriedade do ficheiro: CYPE INGENIEROS, S.A.
- Formato: FIEBDC-3/2002
- Moeda: EUR
- Custos indirectos: 3.00 %
- IVA: 23.00 %

## R Revestimentos

### RS Pavimentos

#### RSG De peças cerâmicas

**RSG030** m Perfil para junta de fracionamento.
Perfil para juntas de fracionamento em pavimentos cerâmicos, de PVC, de 35 mm de altura e 8 mm de largura, com junta de absorção de movimentos, cor cinzento.
Inclui: Marcação da disposição das peças segundo o seu comprimento. Corte das peças. Fixação das peças.
Critério de medição de projecto: Comprimento medido segundo documentação gráfica de Projecto.
Critério de medição de obra: Medir-se-á o comprimento realmente executado segundo especificações de Projecto.

| Código | Un | Descrição | Rendimento | Preço | Importância |
|---|---|---|---|---|---|
| mt18jrs330p | m | Perfil para juntas de fracionamento em pavimentos cerâmicos, de PVC, de 35 mm de altura e 8 mm de largura, com junta de absorção de movimentos, cor cinzento, fornecido em barras de 2,5 m de comprimento. (material) | 1.050 | 4.09 | 4.29 |
| op00amo010 |  | Rebarbadora. | 1.000 | 0.00 | 0.00 |
| mo023 | h | Oficial de 1ª ladrilhador. (mão de obra) | 0.178 | 24.63 | 4.38 |
| % | % | Custos directos complementares | 2 % | 8.67 | 0.17 |
|  |  | Custos directos |  |  | 8.84 |
