# Marcação e sinalização de campo de ténis

- Propriedade do ficheiro: CYPE INGENIEROS, S.A.
- Formato: FIEBDC-3/2002
- Moeda: EUR
- Custos indirectos: 3.00 %
- IVA: 23.00 %

## R Revestimentos

### RS Pavimentos

#### RSH Desportivos indoor

**RSH150** Ud Marcação e sinalização de campo de ténis, sobre pavimento desportivo indoor multicamada, com tinta de poliuretano, elástica, bicomponente, Compopaint 45 "COMPOSAN INDUSTRIAL Y TECNOLOGÍA", cor azul RAL 5012.
Marcação e sinalização de campo de ténis, sobre pavimento desportivo indoor multicamada, com linhas de 5 cm de largura, contínuas ou descontínuas, através da aplicação com trincha ou rolo de tinta de poliuretano, elástica, bicomponente, Compopaint 45 "COMPOSAN INDUSTRIAL Y TECNOLOGÍA", cor azul RAL 5012, resistente aos raios UV, à intempérie e à abrasão, segundo as normas federativas.
Inclui: Preparação da superfície. Execução da marcação.
Critério de medição de projecto: Número de unidades previstas, segundo documentação gráfica de Projecto.
Critério de medição de obra: Medir-se-á o número de unidades realmente executadas segundo especificações de Projecto.

| Código | Un | Descrição | Rendimento | Preço | Importância |
|---|---|---|---|---|---|
| mt47cit370e | kg | Tinta de poliuretano, elástica, bicomponente, Compopaint 45 "COMPOSAN INDUSTRIAL Y TECNOLOGÍA", cor azul RAL 5012, resistente aos raios UV, à intempérie e à abrasão. (material) | 8.000 | 58.65 | 469.20 |
| mt47mpi030 | Ud | Rolo de fita cola. (material) | 16.000 | 2.40 | 38.40 |
| mo038 | h | Oficial de 1ª pintor. (mão de obra) | 4.610 | 17.19 | 79.25 |
| mo076 | h | Ajudante de pintor. (mão de obra) | 4.610 | 16.81 | 77.49 |
| % | % | Custos directos complementares | 2 % | 664.34 | 13.29 |
|  |  | Custos directos |  |  | 677.63 |
