# Preparação da superfície da base de betão, para a posterior aplicação de um revestimento

- Propriedade do ficheiro: CYPE INGENIEROS, S.A.
- Formato: FIEBDC-3/2002
- Moeda: EUR
- Custos indirectos: 3.00 %
- IVA: 23.00 %

## R Revestimentos

### RS Pavimentos

#### RSI Sistemas de pavimentos industriais e decorativos

**RSI006** m² Preparação da superfície da base de betão, para a posterior aplicação de um revestimento.
Preparação da superfície da base de betão, para a posterior aplicação de um revestimento, através de desbastamento mecânico, obtendo uma rugosidade inferior a 2 mm.
Inclui: Desbastamento mecânico do betão. Limpeza da superfície suporte. Remoção e acumulação dos restos gerados. Carga dos restos gerados para camião ou contendor.
Critério de medição de projecto: Superfície medida segundo documentação gráfica de Projecto.
Critério de medição de obra: Medir-se-á a superfície realmente executada segundo especificações de Projecto, sem deduzir a superfície ocupada pelos pilares situados dentro do seu perímetro.

| Código | Un | Descrição | Rendimento | Preço | Importância |
|---|---|---|---|---|---|
| mq06aca010 | h | Equipamento de lixagem ou debastamento com disco de diamante para superfícies de betão, com sistema de aspiração. (equipamento) | 0.104 | 5.77 | 0.60 |
| mq08gel010k | h | Grupo electrogéneo insonorizado, trifásico, de 45 kVA de potência. (equipamento) | 0.104 | 5.38 | 0.56 |
| mo020 | h | Oficial de 1ª construção. (mão de obra) | 0.107 | 24.63 | 2.64 |
| mo112 | h | Operário especializado construção. (mão de obra) | 0.107 | 23.86 | 2.55 |
| mo113 | h | Operário não qualificado construção. (mão de obra) | 0.053 | 23.29 | 1.23 |
| % | % | Custos directos complementares | 2 % | 7.58 | 0.15 |
|  |  | Custos directos |  |  | 7.73 |
