# Pavimento de borracha

- Propriedade do ficheiro: CYPE INGENIEROS, S.A.
- Formato: FIEBDC-3/2002
- Moeda: EUR
- Custos indirectos: 3.00 %
- IVA: 23.00 %

## R Revestimentos

### RS Pavimentos

#### RSS De borracha, de linóleo e vinílicos

**RSS010** m² Pavimento de borracha.
Pavimento de borracha, cor preto, com botões, fornecido em rolos de 1000x12000x2,5 mm. Colocação em obra: com adesivo de contacto, sobre camada fina de nivelação.
Critérios considerados na determinação do preço da unidade de obra: O preço não inclui a camada fina de nivelação.
Inclui: Implantação e recorte do pavimento. Aplicação da cola. Colocação do pavimento. Resolução de encontros e pontos singulares. Eliminação e limpeza do material sobrante. Limpeza final do pavimento.
Critério de medição de projecto: Superfície útil, medida segundo documentação gráfica de Projecto.
Critério de medição de obra: Medir-se-á a superfície realmente executada segundo especificações de Projecto.

| Código | Un | Descrição | Rendimento | Preço | Importância |
|---|---|---|---|---|---|
| mt18dww010a | kg | Adesivo de contacto à base de resina acrílica em dispersão aquosa, para pavimento de borracha, linóleo, PVC, alcatifa e têxtil. (material) | 0.250 | 4.62 | 1.16 |
| mt18dsi010i | m² | Lâmina de borracha, cor preto, com botões; fornecida em rolos de 1000x12000x2,5 mm. (material) | 1.050 | 26.28 | 27.59 |
| op00tra010 |  | Traçador de juntas. | 1.000 | 0.00 | 0.00 |
| op00cor040 |  | Cortadora de rebordos. | 1.000 | 0.00 | 0.00 |
| mo026 | h | Oficial de 1ª instalador de revestimentos flexíveis. (mão de obra) | 0.190 | 24.63 | 4.68 |
| mo064 | h | Ajudante de instalador de revestimentos flexíveis. (mão de obra) | 0.095 | 24.04 | 2.28 |
| % | % | Custos directos complementares | 2 % | 35.71 | 0.71 |
|  |  | Custos directos |  |  | 36.42 |
