# Pavimento vinílico homogéneo, anti-deslizante, para utilização em locais húmidos, em rolo

- Propriedade do ficheiro: CYPE INGENIEROS, S.A.
- Formato: FIEBDC-3/2002
- Moeda: EUR
- Custos indirectos: 3.00 %
- IVA: 23.00 %

## R Revestimentos

### RS Pavimentos

#### RSS De borracha, de linóleo e vinílicos

**RSS036** m² Pavimento vinílico homogéneo, anti-deslizante, para utilização em locais húmidos, em rolo.
Pavimento vinílico homogéneo, anti-deslizante, para utilização em locais húmidos, de 2,0 mm de espessura, com buchas em relevo, cor a escolher; fornecido em rolos de 200 cm de largura; peso total: 3150 g/m²; classificação ao uso, segundo EN ISO 10874: classe 23 para uso doméstico; classe 34 para uso comercial; classe 43 para uso industrial; Euroclasse Bfl-s1 de reacção ao fogo, segundo NP EN 13501-1. Colocação em obra: com cola de poliuretano bicomponente para aplicar em interiores e exteriores, para a colagem de pavimentos de PVC, sobre camada fina de nivelação.
Critérios considerados na determinação do preço da unidade de obra: O preço não inclui a camada fina de nivelação.
Inclui: Implantação e recorte do pavimento. Aplicação da cola. Colocação do pavimento. Soldadura de união e juntas entre rolos. Resolução de encontros e pontos singulares. Eliminação e limpeza do material sobrante. Limpeza final do pavimento.
Critério de medição de projecto: Superfície útil, medida segundo documentação gráfica de Projecto, descontando as aberturas de superfície maior de 1 m².
Critério de medição de obra: Medir-se-á a superfície realmente executada segundo especificações de Projecto, descontando as aberturas de superfície maior de 1 m².

| Código | Un | Descrição | Rendimento | Preço | Importância |
|---|---|---|---|---|---|
| mt18adq010a | kg | Cola de poliuretano bicomponente para aplicar em interiores e exteriores, para a colagem de pavimentos de PVC, sem dissolventes nem plastificantes, cor bege. (material) | 0.225 | 5.68 | 1.28 |
| mt18dsi040a | m² | Lâmina homogénea de PVC, anti-deslizante, para utilização em locais húmidos, de 2 mm de espessura, com buchas em relevo, cor a escolher; fornecida em rolos de 200 cm de largura; peso total: 3150 g/m²; classificação ao uso, segundo EN ISO 10874: classe 23 para uso doméstico; classe 34 para uso comercial; classe 43 para uso industrial; Euroclasse Bfl-s1 de reacção ao fogo, segundo NP EN 13501-1. (material) | 1.100 | 27.20 | 29.92 |
| op00tra010 |  | Traçador de juntas. | 1.000 | 0.00 | 0.00 |
| op00cor040 |  | Cortadora de rebordos. | 1.000 | 0.00 | 0.00 |
| mo026 | h | Oficial de 1ª instalador de revestimentos flexíveis. (mão de obra) | 0.513 | 24.63 | 12.64 |
| mo064 | h | Ajudante de instalador de revestimentos flexíveis. (mão de obra) | 0.285 | 24.04 | 6.85 |
| % | % | Custos directos complementares | 2 % | 50.69 | 1.01 |
|  |  | Custos directos |  |  | 51.70 |
