# Tecto falso amovível de lâminas de PVC

- Propriedade do ficheiro: CYPE INGENIEROS, S.A.
- Formato: FIEBDC-3/2002
- Moeda: EUR
- Custos indirectos: 3.00 %
- IVA: 23.00 %

## R Revestimentos

### RT Tectos falsos em interiores

#### RTJ Amovíveis, de PVC

**RTJ010** m² Tecto falso amovível de lâminas de PVC.
Tecto falso amovível suspenso, situado a uma altura menor de 4 m, constituído por: ESTRUTURA: estrutura metálica oculta fixada à laje ou elemento suporte com varões e suspensões; LÂMINAS DE PVC: lâminas de PVC, de 85 mm de largura, com 15 mm de separação, cor branca. Inclusive perfis de remate perimetral, fixações para a ancoragem dos perfis e acessórios de montagem.
Inclui: Marcação dos eixos da malha modular. Sinalização dos pontos de ancoragem à laje ou elemento de suporte. Nivelamento e fixação dos perfis perimetrais. Nivelamento e suspensão dos perfis. Corte e encaixe das lâminas. Resolução de encontros e pontos singulares. Execução de aberturas para recepção de possíveis elementos de ancoragem e/ou instalações.
Critério de medição de projecto: Superfície medida entre paramentos, segundo documentação gráfica de Projecto, sem descontar aberturas para instalações.
Critério de medição de obra: Medir-se-á a superfície realmente executada segundo especificações de Projecto, sem descontar aberturas para instalações.

| Código | Un | Descrição | Rendimento | Preço | Importância |
|---|---|---|---|---|---|
| mt12fpv010a | m | Lâmina de PVC, horizontal, de 85 mm de largura, com 15 mm de separação, cor branca, para tectos falsos amovíveis com estrutura oculta. (material) | 10.200 | 2.02 | 20.60 |
| mt12fpv020a | m | Perfil de união em H de PVC, cor branca, para tectos falsos amovíveis de lâminas. (material) | 8.000 | 1.38 | 11.04 |
| mt12fpv020e | m | Perfil de remate perimetral de PVC, cor branca, para tectos falsos amovíveis de lâminas. (material) | 4.000 | 1.38 | 5.52 |
| mt12fpv030 | m | Suporte de suspensão de tecto, de aço galvanizado, para tectos falsos amovíveis de lâminas. (material) | 1.500 | 3.77 | 5.66 |
| mt12fac020a | Ud | Varão metálico de aço galvanizado de 3 mm de diâmetro. (material) | 3.500 | 0.28 | 0.98 |
| mt12fac021 | kg | Arame de aço galvanizado de 0,7 mm de diâmetro. (material) | 0.100 | 1.13 | 0.11 |
| op00fre010 |  | Fresadora. | 1.000 | 0.00 | 0.00 |
| op00tal010 |  | Berbequim. | 1.000 | 0.00 | 0.00 |
| mo015 | h | Oficial de 1ª montador de tectos falsos. (mão de obra) | 0.255 | 25.32 | 6.46 |
| mo082 | h | Ajudante de montador de tectos falsos. (mão de obra) | 0.255 | 24.04 | 6.13 |
| % | % | Custos directos complementares | 2 % | 56.50 | 1.13 |
|  |  | Custos directos |  |  | 57.63 |
