# Tecto falso amovível

- Propriedade do ficheiro: CYPE INGENIEROS, S.A.
- Formato: FIEBDC-3/2002
- Moeda: EUR
- Custos indirectos: 3.00 %
- IVA: 23.00 %

## R Revestimentos

### RT Tectos falsos

#### RTL Metálicos

**RTL037** m² Tecto falso amovível, situado a uma altura menor de 4 m, sistema de montagem tipo A "THU", de grelha de alumínio pré-lacada no forno, autoportante, modelo Milán "THU", com nervuras de 40 mm de altura formando células de 50x50 mm, fabricada em módulos de 600x600 mm, cor branca, disposta sobre travejamento metálico.
Fornecimento e montagem de tecto falso amovível, situado a uma altura menor de 4 m, sistema de montagem tipo A "THU", de grelha de alumínio pré-lacada no forno, autoportante, modelo Milán "THU", com nervuras de 40 mm de altura formando células de 50x50 mm, fabricada em módulos de 600x600 mm, cor branca, disposta sobre travejamento metálico formado por perfis de 40 mm de altura.
Inclui: Marcação dos eixos principais de suspensão. Fixação na laje e aprumo dos elementos de sujeição. Disposição das grelhas. Execução de aberturas para recepção de possíveis elementos de ancoragem e/ou instalações.
Critério de medição de projecto: Superfície medida entre paramentos, segundo documentação gráfica de Projecto, sem descontar aberturas para instalações.
Critério de medição de obra: Medir-se-á a superfície realmente executada segundo especificações de Projecto, sem descontar aberturas para instalações.
Critérios considerados na determinação do preço da unidade de obra: O preço inclui a resolução de encontros e pontos singulares.

| Código | Un | Descrição | Rendimento | Preço | Importância |
|---|---|---|---|---|---|
| mt12fra010sa | m² | Grelha de alumínio pré-lacada no forno, autoportante, modelo Milán "THU", com nervuras de 40 mm de altura formando células de 50x50 mm, fabricada em módulos de 600x600 mm, cor branca, para tectos falsos amovíveis. (material) | 1.020 | 51.24 | 52.26 |
| mt12fra110sb | m | Perfil de alumínio pré-lacado no forno, modelo Milán "THU", de 40 mm de altura e 600 mm de comprimento, cor branca, para tectos falsos amovíveis. (material) | 1.680 | 1.50 | 2.52 |
| mt12fra110ub | m | Perfil de alumínio pré-lacado no forno, modelo Milán "THU", de 40 mm de altura e 2400 mm de comprimento, cor branca, para tectos falsos amovíveis. (material) | 1.680 | 1.50 | 2.52 |
| mt12fra111b | Ud | Peça de união entre perfis de sustentação de grelhas metálicas, "THU", de aço galvanizado, para tectos falsos amovíveis. (material) | 0.700 | 0.21 | 0.15 |
| mt12psg210a | Ud | Suspensão para tectos falsos suspensos. (material) | 1.050 | 0.80 | 0.84 |
| mt12psg210b | Ud | Seguro para a fixação da suspensão, em tectos falsos suspensos. (material) | 1.050 | 0.13 | 0.14 |
| mt12psg210c | Ud | Ligação superior para fixar a varão de suspender, em tectos falsos suspensos. (material) | 1.050 | 0.98 | 1.03 |
| mt12psg190 | Ud | Varão de suspender. (material) | 1.050 | 0.44 | 0.46 |
| mt12psg220 | Ud | Fixação composta por bucha e parafuso 5x27. (material) | 1.050 | 0.06 | 0.06 |
| op00ato010 |  | Aparafusadora. | 1.000 | 0.00 | 0.00 |
| mo015 | h | Oficial de 1ª montador de tectos falsos. (mão de obra) | 0.280 | 17.41 | 4.87 |
| mo082 | h | Ajudante de montador de tectos falsos. (mão de obra) | 0.280 | 16.45 | 4.61 |
| % | % | Custos directos complementares | 2 % | 69.46 | 1.39 |
|  |  | Custos directos |  |  | 70.85 |
