# Reparação de revestimento em paredes deterioradas

- Propriedade do ficheiro: CYPE INGENIEROS, S.A.
- Formato: FIEBDC-3/2002
- Moeda: EUR
- Custos indirectos: 3.00 %
- IVA: 23.00 %

## R Revestimentos

### RU Argamassas industriais para restauração

#### RUC Argamassa de cal

**RUC010** m² Reparação de revestimento em paredes deterioradas.
Reparação de revestimento em paredes deterioradas. CAMADA BASE: argamassa de cal hidráulica natural transpirável, de 20 mm de espessura, aplicada numa camada, aplicada manualmente; CAMADA DE ACABAMENTO: argamassa de cal, tipo GP CSIV W2, segundo EN 998-1, cor branca, de 2 mm de espessura, aplicada numa camada, aplicada manualmente.
Inclui: Aplicação da camada base. Aplicação da camada de acabamento.
Critério de medição de projecto: Superfície medida segundo documentação gráfica de Projecto.
Critério de medição de obra: Medir-se-á a superfície realmente executada segundo especificações de Projecto.

| Código | Un | Descrição | Rendimento | Preço | Importância |
|---|---|---|---|---|---|
| mt08aaa010a | m³ | Água. (material) | 0.001 | 1.50 | 0.00 |
| mt28mmr040b | kg | Argamassa de cal hidráulica natural transpirável, cor avelã claro, composta por cal hidráulica natural, tipo NHL 3,5, segundo NP EN 459-1, inertes seleccionados e aditivos, tipo GP CSII, segundo EN 998-1. (material) | 29.000 | 0.60 | 17.40 |
| mt28mmr020c | kg | Argamassa de cal, tipo GP CSIV W2, segundo EN 998-1, cor branca, composta por cal hidráulica natural, tipo NHL 3,5, segundo NP EN 459-1, pozolanas, inertes seleccionados e aditivos, com muito baixo conteúdo de compostos orgânicos voláteis (COV), permeável ao vapor de água, como camada de acabamento, para reparação de paramentos com humidades ou manchas salinas. (material) | 2.800 | 0.93 | 2.60 |
| mo039 | h | Oficial de 1ª rebocador. (mão de obra) | 1.127 | 20.78 | 23.42 |
| mo079 | h | Ajudante de rebocador. (mão de obra) | 1.127 | 20.28 | 22.86 |
| % | % | Custos directos complementares | 2 % | 66.28 | 1.33 |
|  |  | Custos directos |  |  | 67.61 |
