# Preparação de superfície metálica, para repintar

- Propriedade do ficheiro: CYPE INGENIEROS, S.A.
- Formato: FIEBDC-3/2002
- Moeda: EUR
- Custos indirectos: 3.00 %
- IVA: 23.00 %

## R Revestimentos

### RY Preparações, protecções, reparações e reforços de revestimentos

#### RYP Preparações

**RYP006** m² Preparação de superfície metálica, para repintar.
Preparação de superfície metálica, com camadas de tinta em bom estado, através de limpeza da superfície com álcool, impregnando a pintura existente, eliminando-a com espátula ou lixa uma vez amolecida, para proceder posteriormente à sua repintura.
Inclui: Eliminação da tinta existente. Limpeza da superfície.
Critério de medição de projecto: Superfície medida segundo documentação gráfica de Projecto.
Critério de medição de obra: Medir-se-á a superfície realmente executada segundo especificações de Projecto.

| Código | Un | Descrição | Rendimento | Preço | Importância |
|---|---|---|---|---|---|
| mt08lim100 | l | Álcool metílico, para limpeza e decapagem superficial de pinturas. (material) | 0.150 | 1.26 | 0.19 |
| op00dec010 |  | Soprador. | 1.000 | 0.00 | 0.00 |
| mo038 | h | Oficial de 1ª pintor. (mão de obra) | 0.552 | 24.63 | 13.60 |
| % | % | Custos directos complementares | 2 % | 13.79 | 0.28 |
|  |  | Custos directos |  |  | 14.07 |
