# Torneira monocomando para bidé

- Propriedade do ficheiro: CYPE INGENIEROS, S.A.
- Formato: FIEBDC-3/2002
- Moeda: EUR
- Custos indirectos: 3.00 %
- IVA: 23.00 %

## S Equipamentos fixos e sinalização

### SG Torneiras

#### SGE Para bidés

**SGE020** Ud Torneira monocomando para bidé.
Torneira monocomando formada por torneira misturadora monocomando de prateleira para bidé, de latão, acabamento cromado, com cartucho cerâmico, arejador e sem escoamento automático. Inclusive elementos de ligação, ligações de alimentação flexíveis de 3/8" de diâmetro e 350 mm de comprimento, válvula antirretorno e duas válvulas de seccionamento.
Inclui: Marcação. Colocação. Ligação. Verificação do seu correcto funcionamento.
Critério de medição de projecto: Número de unidades previstas, segundo documentação gráfica de Projecto.
Critério de medição de obra: Medir-se-á o número de unidades realmente colocadas segundo especificações de Projecto.

| Código | Un | Descrição | Rendimento | Preço | Importância |
|---|---|---|---|---|---|
| mt31gma010ma | Ud | Torneira misturadora monocomando de prateleira para bidé, de latão, acabamento cromado, com cartucho cerâmico, arejador e sem escoamento automático, inclusive elementos de ligação, ligações de alimentação flexíveis de 3/8" de diâmetro e 350 mm de comprimento, válvula antirretorno e duas válvulas de seccionamento; EN 200. (material) | 1.000 | 64.51 | 64.51 |
| mt37www010 | Ud | Material auxiliar para instalações de abastecimento de água. (material) | 1.000 | 1.40 | 1.40 |
| mo008 | h | Oficial de 1ª canalizador. (mão de obra) | 0.566 | 25.32 | 14.33 |
| % | % | Custos directos complementares | 2 % | 80.24 | 1.60 |
|  |  | Custos directos |  |  | 81.84 |
