# Saboneteira para casa de banho

- Propriedade do ficheiro: CYPE INGENIEROS, S.A.
- Formato: FIEBDC-3/2002
- Moeda: EUR
- Custos indirectos: 3.00 %
- IVA: 23.00 %

## S Equipamentos fixos e sinalização

### SM Casas de banho

#### SMA Acessórios

**SMA022** Ud Saboneteira para casa de banho.
Saboneteira de parede, para casa de banho, de aço inoxidável AISI 304, acabamento acetinado, circular, com suporte mural. Fixação ao suporte com as fixações fornecidas pelo fabricante.
Inclui: Marcação. Colocação e fixação.
Critério de medição de projecto: Número de unidades previstas, segundo documentação gráfica de Projecto.
Critério de medição de obra: Medir-se-á o número de unidades realmente colocadas segundo especificações de Projecto.

| Código | Un | Descrição | Rendimento | Preço | Importância |
|---|---|---|---|---|---|
| mt31abp030e | Ud | Saboneteira de parede, para casa de banho, de aço inoxidável AISI 304, acabamento acetinado, circular, com suporte mural. (material) | 1.000 | 64.31 | 64.31 |
| op00ato010 |  | Aparafusadora. | 1.000 | 0.00 | 0.00 |
| op00tal010 |  | Berbequim. | 1.000 | 0.00 | 0.00 |
| mo107 | h | Ajudante de canalizador. (mão de obra) | 0.113 | 23.99 | 2.71 |
| % | % | Custos directos complementares | 2 % | 67.02 | 1.34 |
|  |  | Custos directos |  |  | 68.36 |
