# Bancada de grés porcelânico

- Propriedade do ficheiro: CYPE INGENIEROS, S.A.
- Formato: FIEBDC-3/2002
- Moeda: EUR
- Custos indirectos: 3.00 %
- IVA: 23.00 %

## S Equipamentos fixos e sinalização

### SN Bancadas

#### SNG Cerâmicos

**SNG010** Ud Bancada de grés porcelânico.
Bancada de grés porcelânico, de 10 mm de espessura, 350 cm de comprimento e 60 cm de largura, bordo com remate frontal a meia-esquadria de 3 cm de largura, e formação de 1 abertura. Inclusive material auxiliar para fixação de bancada e pasta para a vedação de juntas.
Inclui: Marcação e traçado da bancada. Colocação e fixação dos suportes e ancoragens. Colocação, ajuste e fixação das peças que compõem a bancada. Resolução de esquinas e encontros. Fixação do remate à bancada. Vedação de juntas. Limpeza dos restos sobrantes.
Critério de medição de projecto: Número de unidades previstas, segundo documentação gráfica de Projecto. Não se duplicaram esquinas na medição do comprimento da bancada.
Critério de medição de obra: Medir-se-á o número de unidades realmente executadas segundo especificações de Projecto.

| Código | Un | Descrição | Rendimento | Preço | Importância |
|---|---|---|---|---|---|
| mt19egl030a | m² | Bancada de grés porcelânico, de 10 mm de espessura. (material) | 2.315 | 86.38 | 199.97 |
| mt19ewa030sec | m | Formação de bordo com remate frontal colocado a meia-esquadria de 3 cm, em bancada cerâmica, sem incluir o preço do remate. (material) | 4.700 | 15.00 | 70.50 |
| mt19ewa010o | Ud | Formação de abertura, em bancada de grés porcelânico. (material) | 1.000 | 33.01 | 33.01 |
| mt19ewa020 | Ud | Material auxiliar para fixação de bancada. (material) | 3.500 | 10.60 | 37.10 |
| mt19egl035 | l | Massa para utilização interior, de cor a escolher, de alta elasticidade e consistência após o endurecimento, para aplicar como adesivo de fixação e enchimento de juntas de elementos de grés porcelânico. (material) | 0.047 | 14.55 | 0.68 |
| op00ato010 |  | Aparafusadora. | 1.000 | 0.00 | 0.00 |
| op00amo010 |  | Rebarbadora. | 1.000 | 0.00 | 0.00 |
| op00sie030 |  | Serra de disco de diamante, para mesa de trabalho, de corte húmido. | 1.000 | 0.00 | 0.00 |
| op00tal010 |  | Berbequim. | 1.000 | 0.00 | 0.00 |
| mo011 | h | Oficial de 1ª montador. (mão de obra) | 5.230 | 25.32 | 132.42 |
| mo080 | h | Ajudante de montador. (mão de obra) | 5.445 | 24.04 | 130.90 |
| % | % | Custos directos complementares | 2 % | 604.58 | 12.09 |
|  |  | Custos directos |  |  | 616.67 |
