# Chuveiro solar

- Propriedade do ficheiro: CYPE INGENIEROS, S.A.
- Formato: FIEBDC-3/2002
- Moeda: EUR
- Custos indirectos: 3.00 %
- IVA: 23.00 %

## U Infra-estruturas no logradouro

### UP Piscinas

#### UPE Equipamento exterior

**UPE041** Ud Chuveiro solar.
Chuveiro solar para piscina, de alumínio, com puxador monocomando e difusor fixo, com sistema anticalcário e depósito acumulador de alumínio de 30 litros para aquecer a água aproveitando a energia solar, fixada a uma superfície suporte (não incluída neste preço). Inclusive ancoragens, batentes, embelezadores, juntas, tacos e parafusos, elemento de ligação, tubagens para condução de água e elementos de ancoragem.
Inclui: Marcação. Montagem do chuveiro. Eliminação e limpeza do material sobrante. Verificação do seu correcto funcionamento.
Critério de medição de projecto: Número de unidades previstas, segundo documentação gráfica de Projecto.
Critério de medição de obra: Medir-se-á o número de unidades realmente executadas segundo especificações de Projecto.

| Código | Un | Descrição | Rendimento | Preço | Importância |
|---|---|---|---|---|---|
| mt47pep042a | Ud | Chuveiro solar para piscina, de alumínio, com puxador monocomando e difusor fixo, com sistema anticalcário e depósito acumulador de alumínio de 30 litros para aquecer a água aproveitando a energia solar, com ancoragens, batentes, embelezadores, juntas, buchas e parafusos. (material) | 1.000 | 763.39 | 763.39 |
| mt47pep041 | Ud | Custos pela instalação de chuveiro exterior em área de piscina. Inclui os materiais necessários para a construção da base do chuveiro, instalação do ramal de ligação de água, instalação de drenagens e ligações às redes principais. (material) | 1.000 | 390.00 | 390.00 |
| mt09reh330 | kg | Argamassa de resina epóxi com areia de sílica, de endurecimento rápido, para enchimento de ancoragens. (material) | 0.200 | 5.00 | 1.00 |
| mo107 | h | Ajudante de canalizador. (mão de obra) | 1.348 | 23.99 | 32.34 |
| mo041 | h | Oficial de 1ª construção de obra civil. (mão de obra) | 6.739 | 24.63 | 165.98 |
| mo087 | h | Ajudante de construção de obra civil. (mão de obra) | 2.246 | 24.04 | 53.99 |
| % | % | Custos directos complementares | 2 % | 1406.70 | 28.13 |
|  |  | Custos directos |  |  | 1434.83 |
