# Prancha de salto

- Propriedade do ficheiro: CYPE INGENIEROS, S.A.
- Formato: FIEBDC-3/2002
- Moeda: EUR
- Custos indirectos: 3.00 %
- IVA: 23.00 %

## U Infra-estruturas no logradouro

### UP Piscinas

#### UPE Equipamento exterior

**UPE080** Ud Prancha de salto.
Prancha de salto para piscina, de resina de poliéster e fibra de vidro, de 1,20 m de comprimento e 0,40 m de largura, fixada a uma superfície suporte (não incluída neste preço). Inclusive ancoragens, batentes, embelezadores, juntas, tacos e parafusos e elementos de ancoragem.
Inclui: Montagem e fixação dos componentes.
Critério de medição de projecto: Número de unidades previstas, segundo documentação gráfica de Projecto.
Critério de medição de obra: Medir-se-á o número de unidades realmente executadas segundo especificações de Projecto.

| Código | Un | Descrição | Rendimento | Preço | Importância |
|---|---|---|---|---|---|
| mt47pep080a | Ud | Prancha de salto para piscina, de resina de poliéster e fibra de vidro, de 1,2 m de comprimento e 0,4 m de largura, com ancoragens. (material) | 1.000 | 992.31 | 992.31 |
| mt09reh330 | kg | Argamassa de resina epóxi com areia de sílica, de endurecimento rápido, para enchimento de ancoragens. (material) | 0.200 | 5.00 | 1.00 |
| mo041 | h | Oficial de 1ª construção de obra civil. (mão de obra) | 2.808 | 24.63 | 69.16 |
| mo087 | h | Ajudante de construção de obra civil. (mão de obra) | 2.246 | 24.04 | 53.99 |
| % | % | Custos directos complementares | 2 % | 1116.46 | 22.33 |
|  |  | Custos directos |  |  | 1138.79 |
