# Depósito de armazenamento de água depurada

- Propriedade do ficheiro: CYPE INGENIEROS, S.A.
- Formato: FIEBDC-3/2002
- Moeda: EUR
- Custos indirectos: 3.00 %
- IVA: 23.00 %

## U Infra-estruturas no logradouro

### US Tratamento de águas residuais domésticas

#### USE Estações de tratamento de águas

**USE015** Ud Depósito de armazenamento de água depurada.
Depósito de armazenamento de água depurada de polietileno de alta densidade, de 1150 litros, formado por um tanque. Incluindo tampa de registo e aro, conduta de ventilação, líquido de limpeza e adesivo para tubos e acessórios de PVC.
Inclui: Marcação. Limpeza da base de apoio do depósito. Colocação do depósito. Ligação à estação depuradora. Ligação do escoadouro ao ramal. Instalação das condutas de ventilação. Posicionamento da tampa de registo em correspondência com a tampa de inspecção. Verificação do seu correcto funcionamento.
Critério de medição de projecto: Número de unidades previstas, segundo documentação gráfica de Projecto.
Critério de medição de obra: Medir-se-á o número de unidades realmente executadas segundo especificações de Projecto.

| Código | Un | Descrição | Rendimento | Preço | Importância |
|---|---|---|---|---|---|
| mt46fer030a | Ud | Depósito de armazenamento de água depurada de polietileno de alta densidade, de 1150 litros, formado por um tanque. (material) | 1.000 | 655.16 | 655.16 |
| mt46fer040 | Ud | Tampa amovível, de 600 mm de diâmetro. (material) | 1.000 | 71.94 | 71.94 |
| mt36tie010be | m | Tubo de PVC, série B, de 40 mm de diâmetro e 3 mm de espessura, com extremo abocardado, segundo NP EN 1329-1, com o preço incrementado em 20% relativamente a acessórios e peças especiais. (material) | 3.000 | 2.05 | 6.15 |
| mt11var009 | l | Líquido de limpeza para colagem com adesivo de tubos e acessórios de PVC. (material) | 0.030 | 37.60 | 1.13 |
| mt11var010 | l | Cola para tubos e acessórios de PVC. (material) | 0.240 | 47.92 | 11.50 |
| mo008 | h | Oficial de 1ª canalizador. (mão de obra) | 1.344 | 23.31 | 31.33 |
| mo107 | h | Ajudante de canalizador. (mão de obra) | 1.344 | 22.09 | 29.69 |
| % | % | Custos directos complementares | 2 % | 806.90 | 16.14 |
|  |  | Custos directos |  |  | 823.04 |
