# Lancil pré-fabricado de betão

- Propriedade do ficheiro: CYPE INGENIEROS, S.A.
- Formato: FIEBDC-3/2002
- Moeda: EUR
- Custos indirectos: 3.00 %
- IVA: 23.00 %

## U Infra-estruturas no logradouro

### UX Pavimentos

#### UXB Lancis

**UXB020** m Lancil pré-fabricado de betão.
Peças de lancil recto de betão, monocamada, com secção normalizada pedonal A1 (20x14) cm, classe climática B (absorção <=6%), classe resistente à abrasão H (cobertor <=23 mm) e classe resistente à flexão S (R-3,5 N/mm²), de 50 cm de comprimento, segundo EN 1340, colocadas sobre base de betão simples (C20/25 (X0(P); D25; S2; Cl 1,0)) de espessura uniforme de 20 cm e 10 cm de largura de cada lado do lancil, betonagem desde camião, espalhamento e vibração, com acabamento com pré-execução de mestras e nivelado, segundo pendentes do projecto e colocado sobre solo de fundação com índice CBR > 5 (California Bearing Ratio), não incluído neste preço; posterior enchimento de juntas de largura máxima 5 mm com argamassa de cimento, confeccionada em obra, dosificação 1:6. Inclusive topes ou contrafortes de 1/3 e 2/3 da altura do lancil, do lado da faixa de rodagem e do outro lado respectivamente, com um mínimo de 10 cm, salvo no caso de pavimentos flexíveis.
Inclui: Marcação de alinhamentos e níveis. Derramamento e espalhamento do betão em camada de apoio. Colocação, fixação e nivelação das peças, incluindo topes ou contrafortes. Enchimento de juntas com argamassa de cimento.
Critério de medição de projecto: Comprimento medido segundo documentação gráfica de Projecto.
Critério de medição de obra: Medir-se-á o comprimento realmente executado segundo especificações de Projecto.

| Código | Un | Descrição | Rendimento | Preço | Importância |
|---|---|---|---|---|---|
| mt10hmf020fa | m³ | Betão simples C20/25 (X0(P); D25; S2; Cl 1,0), fabricado em central, segundo NP EN 206. (material) | 0.082 | 74.97 | 6.15 |
| mt08aaa010a | m³ | Água. (material) | 0.006 | 1.50 | 0.01 |
| mt01arg005a | t | Areia de pedreira, para argamassa preparada em obra. (material) | 0.007 | 18.00 | 0.13 |
| mt08cem011a | kg | Cimento Portland CEM II/B-L 32,5 R, cor cinzento, em sacos, segundo NP EN 197-1. (material) | 1.000 | 0.10 | 0.10 |
| mt18jbg010aa | Ud | Lancil recto de betão, monocamada, com secção normalizada pedonal A1 (20x14) cm, classe climática B (absorção <=6%), classe resistente à abrasão H (cobertor <=23 mm) e classe resistente à flexão S (R-3,5 N/mm²), de 50 cm de comprimento, segundo EN 1340. (material) | 2.100 | 2.55 | 5.36 |
| mq06hor010 | h | Betoneira eléctrica com uma capacidade de amassadura de 160 l. (equipamento) | 0.006 | 3.45 | 0.02 |
| op00amo010 |  | Rebarbadora. | 1.000 | 0.00 | 0.00 |
| mo041 | h | Oficial de 1ª construção de obra civil. (mão de obra) | 0.321 | 24.63 | 7.91 |
| mo087 | h | Ajudante de construção de obra civil. (mão de obra) | 0.357 | 24.04 | 8.58 |
| % | % | Custos directos complementares | 2 % | 28.26 | 0.57 |
|  |  | Custos directos |  |  | 28.83 |
