# Pavimento de lajetas de pedra natural assentes com argamassa

- Propriedade do ficheiro: CYPE INGENIEROS, S.A.
- Formato: FIEBDC-3/2002
- Moeda: EUR
- Custos indirectos: 3.00 %
- IVA: 23.00 %

## U Infra-estruturas no logradouro

### UX Pavimentos

#### UXP De pedra natural

**UXP010** m² Pavimento de lajetas de pedra natural assentes com argamassa.
Fornecimento e colocação de pavimento para uso exterior em áreas pedonais e ruas residenciais, de lajetas de peças regulares de granito Branco Berrocal, de 60x40x4 cm, acabamento flamejado da superfície à vista, cantos serrados, assentes sobre camada de 2 cm de argamassa de cimento M-10; dispondo de juntas com largura igual ou superior a 1 mm, para o seu posterior enchimento com leitada de cimento 1/2 CEM II/B-L 32,5 R, colorida com a mesma tonalidade das peças. Inclusive juntas de dilatação e juntas estruturais, cortes a realizar para os ajustes aos bordos do confinamento ou às aberturas existentes no pavimento, limpeza do pavimento e das juntas.
Inclui: Implantação de mestras e níveis. Descarga e compactação da base de betão. Espalhamento da camada de argamassa. Humedecimento das peças a colocar. Colocação individual, com maceta, das peças. Formação de juntas e encontros. Limpeza do pavimento e das juntas. Preparação e espalhamento da leitada líquida para enchimento de juntas. Limpeza final com água, sem eliminar o material de enchimento das juntas.
Critério de medição de projecto: Superfície medida em projecção horizontal, segundo documentação gráfica de Projecto. Não se tiveram em conta os desperdícios como factor de influência para incrementar a medição, uma vez que na composição foi considerada uma percentagem de rupturas geral.
Critério de medição de obra: Medir-se-á, em projecção horizontal, a superfície realmente executada segundo especificações de Projecto.

| Código | Un | Descrição | Rendimento | Preço | Importância |
|---|---|---|---|---|---|
| mt10hmf020fa | m³ | Betão simples C20/25 (X0(P); D25; S2; Cl 1,0), fabricado em central, segundo NP EN 206. (material) | 0.150 | 74.97 | 11.25 |
| mt09mor010e | m³ | Argamassa de cimento CEM II/B-L 32,5 N tipo M-10, confeccionada em obra com 320 kg/m³ de cimento e uma proporção em volume 1/4. (material) | 0.020 | 133.30 | 2.67 |
| mt18bpn015aaa | m² | Ladrilho de granito Branco Berrocal, de 60x40x4 cm, acabamento flamejado da superfície à vista, cantos serrados, segundo NP EN 1341. (material) | 1.050 | 49.14 | 51.60 |
| mt09lec020a | m³ | Leitada de cimento CEM II/B-L 32,5 N 1/2. (material) | 0.001 | 130.70 | 0.13 |
| mq06vib020 | h | Régua vibradora de 3 m. (equipamento) | 0.078 | 5.23 | 0.41 |
| op00sie030 |  | Serra de disco de diamante, para mesa de trabalho, de corte húmido. | 1.000 | 0.00 | 0.00 |
| au00auh020 |  | Calha para descarga do betão. | 1.000 | 0.00 | 0.00 |
| mo041 | h | Oficial de 1ª construção de obra civil. (mão de obra) | 0.555 | 24.63 | 13.67 |
| mo087 | h | Ajudante de construção de obra civil. (mão de obra) | 0.856 | 24.04 | 20.58 |
| % | % | Custos directos complementares | 2 % | 100.31 | 2.01 |
|  |  | Custos directos |  |  | 102.32 |
