# Corrente de delimitação

- Propriedade do ficheiro: CYPE INGENIEROS, S.A.
- Formato: FIEBDC-3/2002
- Moeda: EUR
- Custos indirectos: 3.00 %
- IVA: 23.00 %

## Y Segurança e saúde

### YS Sinalização provisória de obras

#### YSB Balizamento

**YSB030** m Corrente de delimitação.
Corrente de delimitação de zona de perigo com elos de polietileno de alta densidade, de 53x21x6 mm de diâmetro, cor vermelho e branco, amortizável em 10 utilizações, fixada cada 3 m a postes de PVC, de 90 cm de altura e 50 mm de diâmetro, cor vermelho e branco, com base de enchimento e ganchos de fixação da corrente de delimitação, amortizáveis em 10 utilizações. Inclusive areia utilizada para o lastre das peças, manutenção em condições seguras durante todo o período de tempo necessário e desmontagem.
Inclui: Colocação dos postes. Colocação do material de lastre. Colocação da corrente. Desmontagem posterior. Transporte até ao local de armazenamento ou remoção para contentor.
Critério de medição de projecto: Comprimento medido segundo Plano de Segurança e Saúde.
Critério de medição de obra: Será medido o comprimento realmente montado segundo especificações do Plano de Segurança e Saúde.

| Código | Un | Descrição | Rendimento | Preço | Importância |
|---|---|---|---|---|---|
| mt50bal065a | m | Corrente de delimitação de zona de perigo com elos de polietileno de alta densidade, de 53x21x6 mm de diâmetro, cor vermelho e branco. (material) | 0.100 | 2.30 | 0.23 |
| mt50bal060a | Ud | Poste de PVC, de 90 cm de altura e 50 mm de diâmetro, cor vermelho e branco, com base de enchimento e ganchos de fixação da corrente de delimitação. (material) | 0.047 | 30.24 | 1.42 |
| mt01ara010a | m³ | Areia com granulometria de 0 a 5 mm de diâmetro, limpa. (material) | 0.002 | 14.30 | 0.03 |
| mo120 | h | Operário Segurança e Saúde. (mão de obra) | 0.116 | 23.29 | 2.70 |
| % | % | Custos directos complementares | 2 % | 4.38 | 0.09 |
|  |  | Custos directos |  |  | 4.47 |
