# Reabilitação energética de fachada, com isolamento térmico e revestimento exterior de fachada ventilada. Sistema REDAir "ROCKWOOL", de placas de lã mineral comprimida

- Propriedade do ficheiro: CYPE INGENIEROS, S.A.
- Formato: FIEBDC-3/2002
- Moeda: EUR
- Custos indirectos: 3.00 %
- IVA: 23.00 %

## Z Reabilitação energética

### ZV Paramentos verticais: fachadas ventiladas

#### ZVL Fachadas ventiladas de placas de lã mineral comprimida

**ZVL010** m² Reabilitação energética de fachada, com isolamento térmico e revestimento exterior de fachada ventilada. Sistema REDAir "ROCKWOOL", de placas de lã mineral comprimida.
Reabilitação energética de fachada, sistema REDAir "ROCKWOOL". ISOLAMENTO TÉRMICO: painel rígido de lã de rocha vulcânica Ventirock Duo "ROCKWOOL", segundo EN 13162, não revestido de dupla densidade, de 50 mm de espessura, resistência térmica 1,45 m²°C/W, condutibilidade térmica 0,034 W/(m°C), colocado topo a topo, com fixações mecânicas; REVESTIMENTO EXTERIOR DE FACHADA VENTILADA: de placas de lã mineral comprimida, Rockpanel Natural Durable "ROCKPANEL", de 1200 mm de altura, 2500 mm de comprimento e 10 mm de espessura, de cores Natural; colocação com junta horizontal aberta e com sistema de fixação à vista, sobre subestrutura suporte de liga de alumínio EN AW-6060. Inclusive fita adesiva para a vedação de juntas entre painéis isolantes e ancoragens e parafusos, para a fixação da subestrutura suporte.
Critérios considerados na determinação do preço da unidade de obra: O preço não inclui a preparação da superfície suporte.
Inclui: Implantação do isolamento. Corte e preparação do isolamento. Fixação do isolamento. Implantação das juntas de dilatação e panos de trabalho. Marcação da disposição do revestimento e dos pontos de ancoragem da subestrutura suporte. Fixação da subestrutura suporte ao pano principal e à laje. Preparação do revestimento. Aprumo, nivelamento e alinhamento do revestimento. Fixação definitiva do revestimento à subestrutura suporte. Realização de todos os trabalhos necessários para a execução dos vãos. Resolução de pontos singulares.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt16lrw030Dcn | m² | Painel rígido de lã de rocha vulcânica Ventirock Duo "ROCKWOOL", segundo EN 13162, não revestido de dupla densidade, de 50 mm de espessura, resistência térmica 1,45 m²°C/W, condutibilidade térmica 0,034 W/(m°C), Euroclasse A1 de reacção ao fogo segundo NP EN 13501-1, densidade 40 kg/m³, capacidade de absorção de água a curto prazo <=1 kg/m², calor específico 840 J/kgK e factor de resistência à difusão do vapor de água 1. (material) | 1.050 | 15.29 | 16.05 |
| mt16aaa020eb | Ud | Fixação mecânica para painéis isolantes de lã de rocha, colocados directamente sobre a superfície suporte. (material) | 1.000 | 0.21 | 0.21 |
| mt16aaa030 | m | Fita autocolante para vedação de juntas. (material) | 0.440 | 0.30 | 0.13 |
| mt12plr010dqb | m² | Placa de lã mineral comprimida, Rockpanel Natural Durable "ROCKPANEL", de 1200 mm de altura, 2500 mm de comprimento e 10 mm de espessura, de cores Natural; com parafusos e rebites de aço inoxidável A2, para a fixação do revestimento à subestrutura suporte de alumínio; com o preço incrementado em 5% relativamente a peças especiais para a resolução de pontos singulares (material) | 1.000 | 118.14 | 118.14 |
| mt12plr015 | m² | Subestrutura suporte, para revestimento exterior de fachada ventilada, sistema "ROCKPANEL", formada por perfis verticais em T e em L de alumínio extrudido de liga 6060; suportes para retenção dos perfis; e ancoragens e parafusos para a fixação da subestrutura suporte ao pano principal e à laje. (material) | 1.000 | 23.10 | 23.10 |
| op00tal010 |  | Berbequim. | 1.000 | 0.00 | 0.00 |
| op00ato010 |  | Aparafusadora. | 1.000 | 0.00 | 0.00 |
| mo054 | h | Oficial de 1ª montador de isolamentos. (mão de obra) | 0.138 | 25.32 | 3.49 |
| mo101 | h | Ajudante de montador de isolamentos. (mão de obra) | 0.138 | 24.04 | 3.32 |
| mo052 | h | Oficial de 1ª montador de sistemas de fachadas pré-fabricadas. (mão de obra) | 0.610 | 25.32 | 15.45 |
| mo099 | h | Ajudante de montador de sistemas de fachadas pré-fabricadas. (mão de obra) | 0.610 | 24.04 | 14.66 |
| % | % | Custos directos complementares | 3 % | 194.55 | 5.84 |
|  |  | Custos directos |  |  | 200.39 |
