# Massame de betão simples com cal

- Propriedade do ficheiro: CYPE Ingenieros S.A.
- Formato: FIEBDC-3/2016
- Programa: Gerador de preços para construção civil. CYPE Ingenieros, S.A.
- Data: 23/05/2024
- Moeda: EUR
- Custos indirectos: 3 %
- IVA: 23 %

## A Acondicionamento do terreno

### AN Nivelação

#### ANS Massames

**ANS025** m² Massame de betão simples com cal.
Massame de betão simples de 10 cm de espessura, realizado com cal hidráulica natural, tipo NHL 5, com uma resistência à compressão aos 90 ddias maior ou igual a 11,5 Mpa (115 kg/cm²), preparado em obra e betonagem com meios manuais, espalhamento e vibração manual através de régua vibradora, sem tratamento da superfície; com juntas de retracção de 5 mm de espessura, através de corte com disco de diamante. Inclusive painel de madeira de 2 cm de espessura, para a execução de juntas de retracção.
Critérios considerados na determinação do preço da unidade de obra: O preço não inclui a sub-base.
Inclui: Preparação da superfície existente. Marcação das juntas de construção e de dilatação. Aplicação de níveis através de pontos, mestras de betão ou réguas. Rega da superfície base. Formação de juntas de construção e de juntas perimetrais de dilatação. Preparação do betão. Betonagem, espalhamento e vibração do betão. Cura do betão. Implantação das juntas de retracção. Corte do betão. Limpeza final das juntas de retracção.
Critério de medição de projecto: Superfície medida segundo documentação gráfica de Projecto.
Critério de medição de obra: Medir-se-á a superfície realmente executada segundo especificações de Projecto, sem deduzir a superfície ocupada pelos pilares situados dentro do seu perímetro.

| Código | Un | Descrição | Rendimento | Preço | Importância |
|---|---|---|---|---|---|
| mt08aaa010a | m³ | Água. (material) | 0.026 | 1.5 | 0.039 |
| mt01arg008a | m³ | Areia, de tamanho máximo 0/3 mm. (material) | 0.043 | 16.65 | 0.716 |
| mt01arg008c | m³ | Areia, de tamanho máximo 3/8 mm. (material) | 0.043 | 20.9 | 0.899 |
| mt01arg008d | m³ | Gravilha, de tamanho máximo 8/16 mm. (material) | 0.057 | 23.6 | 1.345 |
| mt08cal020c | kg | Cal hidráulica natural tipo NHL 5, em sacos, segundo NP EN 459-1. (material) | 50.164 | 0.65 | 32.607 |
| mt08ema050a | m³ | Madeira para cofragem, de 22 mm de espessura. (material) | 0.001 | 184.8 | 0.185 |
| mq06vib020 | h | Régua vibradora de 3 m. (equipamento) | 0.097 | 5.23 | 0.507 |
| mq06cor020 | h | Equipamento para corte de juntas em massames de betão. (equipamento) | 0.094 | 10.64 | 1.000 |
| mq06hor010 | h | Betoneira eléctrica com uma capacidade de amassadura de 160 l. (equipamento) | 0.073 | 3.45 | 0.252 |
| mo113 | h | Operário não qualificado construção. (mão de obra) | 0.202 | 21.45 | 4.333 |
| mo112 | h | Operário especializado construção. (mão de obra) | 0.234 | 21.98 | 5.143 |
| mo020 | h | Oficial de 1ª construção. (mão de obra) | 0.071 | 22.68 | 1.610 |
| mo077 | h | Ajudante de construção. (mão de obra) | 0.036 | 22.13 | 0.797 |
| % | % | Custos directos complementares | 2 % | 49.433 | 0.989 |
|  |  | Custos directos |  |  | 50.422 |

Resíduos:
- colocação: mt01arg008a Areia, de tamanho máximo 0/3 mm; factor de resíduo 0.00810101
- colocação: mt01arg008c Areia, de tamanho máximo 3/8 mm; factor de resíduo 0.00748773
- colocação: mt01arg008d Gravilha, de tamanho máximo 8/16 mm; factor de resíduo 0.00709812
- colocação: mt08cal020c Cal hidráulica natural tipo NHL 5, em sacos, segundo NP EN 459-1; factor de resíduo 0.021
- colocação: mt08ema050a Madeira para cofragem, de 22 mm de espessura; factor de resíduo 1

## Recursos

**mt08aaa010a** m³ Água
Dados técnicos: Custo energético 60.000 MJ; Emissão de CO2 30.000 kg

**mt01arg008a** m³ Areia, de tamanho máximo 0/3 mm
Dados técnicos: Custo energético 146.250 MJ; Emissão de CO2 7.800 kg; Código LER 01 04 08; Massa do elemento 1950 kg; Volume 1.3 m3

**mt01arg008c** m³ Areia, de tamanho máximo 3/8 mm
Dados técnicos: Custo energético 146.250 MJ; Emissão de CO2 7.800 kg; Código LER 01 04 08; Massa do elemento 1950 kg; Volume 1.3 m3

**mt01arg008d** m³ Gravilha, de tamanho máximo 8/16 mm
Dados técnicos: Custo energético 146.250 MJ; Emissão de CO2 7.800 kg; Código LER 01 04 08; Massa do elemento 1950 kg; Volume 1.3 m3

**mt08cal020c** kg Cal hidráulica natural tipo NHL 5, em sacos, segundo NP EN 459-1
Dados técnicos: Custo energético 5.254 MJ; Emissão de CO2 0.234 kg; Código LER 17 09 04; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08ema050a** m³ Madeira para cofragem, de 22 mm de espessura
Dados técnicos: Custo energético 9339.000 MJ; Emissão de CO2 -127.875 kg; Código LER 17 02 01; Massa do elemento 68.75 kg; Volume 0.0625 m3
