# Desmontagem de pavimento flutuante de lajeta filtrante em cobertura plana

- Propriedade do ficheiro: CYPE INGENIEROS, S.A.
- Formato: FIEBDC-3/2002
- Moeda: EUR
- Custos indirectos: 3.00 %
- IVA: 23.00 %

**DQP030** m² Desmontagem de pavimento flutuante de lajeta filtrante em cobertura plana, com meios manuais e recuperação de material para localização posterior em outro local, sendo a ordem de execução do processo inversa à da sua instalação, e carga manual para camião ou contentor.
Desmontagem de pavimento flutuante de lajeta filtrante em cobertura plana, com meios manuais e recuperação de material para localização posterior em outro local, sendo a ordem de execução do processo inversa à da sua instalação, e carga manual para camião ou contentor.
Inclui: Desmontagem do elemento. Classificação e etiquetagem. Armazenamento dos materiais a reutilizar. Carga manual do material a reutilizar para camião. Remoção e acumulação dos restos de obra. Limpeza dos restos da obra. Carga manual dos restos de obra para camião ou contentor.
Critério de medição de projecto: Superfície medida segundo documentação gráfica de Projecto.
Critério de medição de obra: Será medida a superfície realmente desmontada segundo especificações de Projecto.

| Código | Un | Descrição | Rendimento | Preço | Importância |
|---|---|---|---|---|---|
| mo020 | h | Oficial de 1ª construção. (mão de obra) | 0.184 | 18.85 | 3.47 |
| mo113 | h | Operário não qualificado construção. (mão de obra) | 0.369 | 17.83 | 6.58 |
| % | % | Custos directos complementares | 2 % | 10.05 | 0.20 |
|  |  | Custos directos |  |  | 10.25 |
